# Ern. TW-VL DN 400 Gosewinkel - Groß Medewege
Angebotsaufforderung (GAEB DA XML 3.3, DA83)
Projekt: 224001
Währung: EUR
Erstellt mit: GXML Toolbox V3.3 R20220330, ORCA AVA 27 27.00.00, 12.10.2026

## 01 Ern. TW-VL DN 400 Gosewinkel - Groß Medewege - Nordstadt

### Bereich 1 Baustelleneinrichtung, Sonstiges TW-HL DN 400

#### Titel 1.1 Baustelleneinrichtung

*Hinweis: Arbeiten in Trinkwasserschutzzonen*
Die Arbeiten zur Erneuerung der TW-VL DN 400 erfolgen
auf der westlichen Seite des Medeweger Sees in der Trinkwasserschutzzone II. Auf der östlichen Seite schließt an den Medeweger See die Trinkwasserschutzzone IIIA, sowie weiter östlich an die Bahnstecke die Trinkwasserschutzzone IIIB an.

Die Durchführung sämlicher Arbeiten hat unter Berück- sichtigung der Ver- und Gebote entsprechend Wasser- haushaltsgesetz (WHG),  Wassergesetz des Landes M-V (LWaG) sowie des DVGW- und DWA-Regelwerkes hier insbesondere die  DVGW-A W 101, DVGW-W 116  und DWA A-142  zu erfolgen.

Die Aufstellung und Einrichtung von Sanitäranlgen ist innerhalb der Trinkwaserschutzzone II nicht zulässig,
Die Einrichtung von Lagerplätzen für Bau- und Betriebstoffe hat innerhalb der Trinkwasserschutzzone II nur auf befestigten Flächen zu erfolgen. Es  ist darauf zu achten, dass sämtliche wassergefährdene Stoffe in ausreichend großen wasserundurchlässigen Wannen abgestellt werden. Verunreinigte Baumaterialien sind so zu lagern, dass eine Verunreinigung des Erdreiches, des Grundwassers und des Oberflächengewässern sicher verhindert wird (z.B. auf reisfester HDPE-Folie, in Auffangwannen o.d.gl.).
Kann dies nicht gewährleistet werden, sind die Lagerplätze außerhalb der Trinkwasserschutzzone II zu errichten.
Fahrzeuge aller Art sind außerhalb der Trinkwasserschutz- zone II abzustellen und zu betanken. Die Betankung der Baumaschinen und -geräte innerhalb der Trinkwasserschutz- zone II ist unzulässig.
Baumaschinen und -geräte n sind mit biologisch abbaubaren Betriebsstoffen zu betreiben. Sofern dies nicht gewährleistet werden kann, z.B für Betriebsstoff Diesel, sind die betriebenen Geräte und Anlagen arbeitstäglich auf ihren technischen Zustand vor Beginn, während und nach Beendigung den Arbeiten zu kontrollieren.

Die hiermit verbundenen Erschwernisse und Aufwendungen sind in die jeweiligen Einheitsleitungspreise der Leistungspositionen einzukalkulieren.

**1.1.1 Baustelleneinrichtung**
*** Pauschalposition
Einrichten, Vorhalten über die gesamte Bauzeit sowie Räumen der Baustelle mit folgenden in den Pauschalpreis einzurechnenden Leistungen

- Freimachen des Geländes
- Herrichten von erforderlichen Baustraßen, Länge bis 50 m
- Herrichten der erforderlichen Lager- und Arbeitsplätze
- notwendige Geräte, Werkzeuge und Hilfsmittel
- Material-Vorhaltekosten
- alle sonstigen Kosten, Bauwasser-, Baustrom- u.
  Fernmeldeanschluss soweit erforderlich die der AN zur
  ordnungsgemäßen Durchführung der Bauaufgabe zu
  erbringen hat;
- Führen eines Bautagebuches
- Verkehrs- und Baustellensicherungsmaßnahmen der
  Baustelleneinrichtung einschl. der Lagerplätze durch
  Bauzäune, Sicherungsmaßnahmen insbesondere der
  Verkehrswege auf und vor dem Grundstück, Zufahrten,
  Bürgersteige, einschl. regelmäßiger Säuberung der Wege,
  für eine ausreichende Wegebeleuchtung ist zu sorgen;
- Stellen der Sicherheitsfachkraft;
- während der gesamten Bauzeit aufgetretene Beschädigungen an Nachbar- oder öffentl.Grundstücken, Straßen,
  Gehwegen etc. sind nach Fertigstellung der  Arbeiten
  unverzüglich zu beseitigen;
- Ebenso sind die Nachbargrundstücke an der Grenze absolut
  zuverlässig und unfallfrei für die gesamte Bauzeit bis zur
  Übergabe zu schützen. Maßgeblich sind ebenso die Forderungen des Amtes für öffentliche Ordnung, der Bauberufsgenossenschaft und sonst mitwirkender Behörden, Amtsstellen
  und Körperschaften.
- Nachweis des Nutzungsvertrages für die Baustelleneinrichtung mit dem Eigentümer, Übergabe Nutzungsvertrag vor
  Baubeginn an den AG;
- Baucontainer, isoliert, ausgestattet mit Elektroheizung und
  Beleuchtung, für Baubesprechungen geeignet
- Wiederherstellung der für die Baustelleneinrichtung in
  Anspruch genommenen unbefestigten Flächen entsprechend vorgefundenen Zustand, befestighte Flächen
  werden gesondert vergütet.
- Sanitäreinrichtungen entsprechend den technischen
  Regeln für Arbeitsstätten (ASR) anfahren, aufstellen und
  regelmaßige Ver- und Entsorgung nach  Erfordernis
  Die Vorgaben/ Maßnahmen zum Infektionsschutz vor
  SARS-CoV-2 (SARS-CoV-2-Arbeitsschutzstandard) sind
  einzuhalten und einzukalkulieren, Einrichtung nur außerhalb
  der Trinkwasserschutzzone II zulässig.

Leistungen, die der Auftraggeber über die oben definierten Bereiche hinaus fordert, sind in den nachfolgenden Positionen beschrieben und werden gesondert vergütet.

HINWEIS:
Im Baustellenbereich ist keine Möglichkeit für den Anschluss einer Baustromversorgung und Beleuchtung der Baustelle, Baustellenzufahrt sowie Stromversorgung von Geräte und Maschinen über das öffentliche Netz vorhanden.
Menge: 1,000 psch

**1.1.2 Baufeldfreimachung**
Grundfläche des Arbeitsraumes in Rohrleitungstrasse freischneiden und abräumen, in Teilflächen
vom Aufwuchs, vorwiegend Weidensträucher,
mit Stämmen bis 10 cm Durchmesser
einschl. Wurzelwerk, das abgeräumte Material getrennt nach Stoffen auf dem Gelände laden, abfahren und entsorgen.
Menge: 500,000 m2

**1.1.3 Rasenmahd Vegetationsflächen**
Grundfläche des Arbeitsraumes in Rohrleitungstrasse sowie Lager- und Bereitstellungsflächen abmähen und abräumen
in Teilflächen
vom Aufwuchs, vor. Gräser, Wuchshöhe i.M. rd.1,0 m,
das abgeräumte Material getrennt nach Stoffen auf dem Gelände laden, abfahren und entsorgen.
Menge: 1250,000 m2

**1.1.4 Lager- und Bereitstellungsflächen**
*** Pauschalposition
Lager- und Bereitstellungsfläche entlang Trassenverlauf im Baufeld herstellen, Vorhalten der vorbenannten Fläche über die gesamte Bauzeit sowie beseitigen.
Übergabe an den AN:
Zu Beginn der Baumaßnahme übergibt der Auftraggeber dem Auftragnehmer die Fläche zur Nutzung. Dies erfolgt
gemeinschaftlich in Form eines Übergabeprotoklles mit einer Zustandsfeststellung.
Nutzung der Bereitstellungsfläche:
Mit der Übernahme übernimmt der Auftragnehmer die Fläche für seine Nutzung.
Er hat sie ausschließlich für die Bereitstellung von Aushubböden, Rohr- und Rohrleitungsmaterialien und nachrangig zur Bereitstellung von Baustoffen zu nutzen.
Für eine die Ableitung von Oberflächenwasser hat der AN zu sorgen. Das Lagern von gefährlichen Stoffen (Treibstoff und sonstige Gefahrenstoffe jeglicher Art) ist ausdrücklich verboten.
Der Auftragnehmer hat die Flächen für die Dauer seiner Nutzung zu unterhalten und gegen unbefugten Zutritt zu
sichern (umlaufender, geschlossener Bauzaun mit Tor und Schloss). Der Auftragnehmer ermöglicht dem Auftraggeber oder dessen beauftragte Dritte einen Zugang zur Fläche.
Gelagerte Bodenmieten sind mit einer zur Wiederverwendung geeigneten reißfesten Folie abzudecken. Die Folie ist gegen die Beschädigung durch starke Witterungeinflüsse zu schützen.
Abnahme / Rückübernahme:
Auf Aufforderung des AG hat der AN die Fläche in den ursprünglichen Zustand zurück zu versetzen und den
Abschluss anzuzeigen. Eine Abnahme der Fläche hat spätestens zur Endabnahme zu erfolgen.
70 v.H. der Pauschale werden nach Herstellung der Bereitstellungsfläche, der Rest nach
Rückbau vergütet.
Verkehrssicherung der Ein- und Ausfahrt durchführen. An Tagen von Transporten sind die Zufahrt und angrenzenden Flächen zu reinigen.
Menge: 1,000 psch

**1.1.5 Reinigung mitgenutzter Verkehrsflächen**
*** Pauschalposition
Reinigung auf Anweisung des AG der durch das Vorhaben
verschmutzten Verkehrswege im Baustellenzufahrtbereich
für die Dauer der Bauausführung.
Die Straßen sind ständig sauber zu halten, regelmäßig zu reinigen, ggf. sind Maßnahmen nach Wahl des AN einzurechnen um den Bodenaustrag auf die betroffenen Straßen verhindern.
Menge: 1,000 psch

**1.1.6 Anliegerinformation Baumaßnahme**
Anliegerinformation vor und während der Bauzeit zur Thematik der Baumaßnahme erarbeiten und verteilen an die betroffenen Haushalte und Gewerbe.
Die Information muss Angaben zur Bauzeit, zur Verkehrsraumeinschränkung mit Zeiten, Sicherung Müllabfuhr und Ansprechpartner für kurzfristige Abstimmungen enthalten.
Die Informationen sind entsprechend den Bauabschnitten auch mehrmals an die betroffenen Haushalte, Gewerbetreibende zu verteilen.
Eine Verteilung in Papierform als Postwurf ist einzukalkulieren, abgerechnet wird je Bauabschnitt
Menge: 1,000 Psch

**1.1.7 Objektbegehung zwischen AN, AG und Betreiber**
*** Pauschalposition
Objektbegehung zwischen Auftragnehmer, Auftraggeber und Betreiber, Straßenbaulastträger, Deutsche Bahn zur groben Erfassung des Zustandes der vorhandenen und benachbarten Bebauung (Gebäude, Strassen, sonstige bauliche Anlagen etc.).
Begehung vor Ausführung der Arbeiten mit Protokollierung und begleitender Fotodokumentation (ca. 50 Fotos in Regie des AN, mit Bildunterschriften),
sowie nach Abschluss der Arbeiten zur Feststellung evtl. zusätzlicher Schäden durch die Bautätigkeit.
Schäden, die nachweislich durch unsachgemäß ausgeführte Arbeiten hervorgerufen wurden, sind in Regie und auf Kosten des AN zu beseitigen.
Menge: 1,000 psch

#### Titel 1.2 Baustraße, Baubehelfe

**1.2.1 Einrichten, Vorhalten, Räumen Baustraße**
Aufbauen, Vorhalten, Warten und Unterhalten sowie Räumen einer Baustraße für Baustellenzufahrt,
Fahrplatten für Schwerlastverkehr geeignet,
Baustraße durch Baggermatten aus Holz,
Abmessungen mind. 5 m x 1 m x 0,15 m
oder gleichwertiger Art:

gewählt: '....................'

Baggermatten als Fahrspur von vorhandener befestigter Zufahrt bis Baustellenbereich ehem. Signalwerkstatt
Menge: 2225,000 m2

**1.2.2 Zugangstor Bahngelände, prov.**
Zugangstor für Bahngelände als Provisorium über die gesamte Bauzeit, als Ersatz für vorhandenes Zugangstor,
Drehflügeltor, Lichte Breite mind. 4,0 m
Ausführung nach Wahl des AN, abschließbar,
Liefern, Aufbauen, Vorhalten, Warten und Unterhalten sowie Wiederabbau und Abtransport.
Einzurechnen ist der Abbau des alten Zugangstores (ausheben aus Dreh- und Befestigungspunkten), sichere Zwischenlagerung über die Bauzeit sowie der Wiedereinbau nach Beendigung der Bauarbeiten,
einschließlich aller Nebenarbeiten, Lade-, Transportarbeiten  und Erschwernisse
Menge: 1,000 Psch

**1.2.3 Behelfsumfahrung, provisorisch, SD**
Behelfszufahrt, in Teilabschnitten, als provisorische Baustraße für Umfahrung Baufeld, für Sicherstellung Anwohnerverkehr, für Rettungs-/Sonderfahrzeuge, sowie Entsorgungsfahrzeuge herstellen
mit nachstehend einzukalkulierenden Leistungen
- Aufstellen von Verkehrs- und Hinweiszeichen nach Vorgabe
  der Straßenverkehrsbehörde
- Geotextil der Geotextilrobustheitsklasse '3' als Trennschicht,
  Überlappung mind. 0,5 m, liefern und auf vorhandenen
  Nebenverkehrsfläche  als Trennlage unter Baustraße
  verlegen
- Herstellen von 2 Stck. Anrampungen zur Fahrbahn,
  für Kfz, Rettungs-/Sonderfahrzeuge, sowie Entsorgungsfahrzeuge  geeignet
Behelfszufahrt  während der Dauer der Bauzeit vor- und unterhalten, je nach Baufortschritt umsetzen bzw. erneuern nach Fertigstellung des Bauvorhabens
aufnehmen und ordnungsgemäß entsorgen, einschl. aller Nebenarbeiten und  Erschwernisse sowie Abstimmungen mit den zuständigen Behörden, einschl. aller Auslagen und Gebühren.
Menge: 320,000 m2

**1.2.4 Abdecken von offenen Baugr./Rohrgr. m. Stahlplatten**
Abdecken von offenen Baugruben/Rohrgräben mit
Stahlplatten herstellen, für die Dauer der vertraglichen Ausführungszeit vorhalten,
mehrfaches Umsetzen nach Bedarf und beseitigen,
mit Widerlager und Anrampung,
Nutzbreite mindestens 3,0 m,
Länge abhängig von Breite des Leitungsgrabens zzgl.. beidseitiger statisch erforderlicher Auflagerfläche,
für Busverkehr geeignet.
Menge: 1,000 Psch

**1.2.5 Behelfsbrücke für Fußgänger**
Fußgängerhilfsbrücke in Geländehöhe
für öffentlichen Verkehr entsprechend UVV
Nutzbreite: bis 1,50 m,
Länge:  bis 4,00 m.
Lauffläche  aus Holz.
herstellen, für die Dauer der vertraglichen Ausführungsfrist vorhalten und beseitigen,
mit Schutzgeländer, Fußgängerbrücken säubern und mehrmaliges Wiederverwenden,
in Bauabschnitten neu setzen
Menge: 1,000 Stck

**1.2.6 Behelfsüberfahrt**
einschl. der Schutz- und Leiteinrichtungen für öffentlichen Verkehr über Rohrgraben
nutzbare Breite:  über 3,0 bis 4,0 m
Stützweite:  bis 3,0 m
Belastung:  bis SLW 60
Abdeckung nach Wahl des AN herstellen,
für die Dauer der vertraglichen Ausführungsfrist vorhalten und beseitigen und mehrmaliges Wiederverwenden
in Bauabschnitten neu setzen
Menge: 1,000 Stck

#### Titel 1.3 Baustellen- und Verkehrssicherung

*Hinweis: Vorbemerkungen zur Verkehrssicherung und -regelung*
Durch den AN sind die RSA 21 sowie die ZTV-SA zu beachten und einzuhalten, insbesondere wird auf Punkt 7(3) der ZTV-SA (Kontrollen) und auf die Sicherstellung der Reinigung aller Verkehrsleiteinrichtungen des AN verwiesen. Kontrollen gem. ZTV-SA für die gesamte Arbeitsstellen-sicherung sind in die jeweiligen Einheitspreise einzurechnen.

Die Einrichtungen zur Verkehrssicherung und -regelung sind unter Aufrechterhaltung des Verkehrs auf- und abzubauen.
Kurzzeitige Sicherungsarbeiten gemäß RSA 95 und StVO beim Auf- und Abbau der Einrichtungen sind einzukalkulieren.
Leitkegel für kurzzeitige Sicherungsmaßnahmen sind einzukalkulieren.

Für die Verkehrssicherung werden Einrichtungen des AN verwendet. Die Kosten für An- und Abtransport der Einrichtungen zur Verkehrssicherung sind in die jeweiligen Positionen einzukalkulieren.

Die Vergütung der Kosten für das Vorhalten und Betreiben der Einrichtungen der Verkehrssicherung erfolgt nur im Rahmen der vertraglich vereinbarten Ausführungsfristen.
Für eine ggf. vom AN verschuldeten Überschreitung der Vertragsfristen erfolgt keine weitere Vergütung der Kosten der Verkehrssicherung.

**1.3.1 Verkehrsrechtliche Anordnungen einholen**
Einholen der Verkehrsrechtlichen Anordnungen
Verkehrszeichenplan oder Umleitungsplan auf Grundlage der RSA und ZTV-A aufstellen, Plan mit Behörde abstimmen,
Plan ggf. überarbeiten, zur Genehmigung bei der Behörde einreichen.
Die Änderung eines Verkehrszeichenplanes und die erneute Beantragung der verkehrsrechtlichen Anordnung wird ebenfalls über diese Position abgerechnet.
Die Gebühren der verkehrsrechtlichen Anordnung sowie deren Verlängerung sind in diese Position einzukalkulieren.
In 3-facher Ausfertigung, Plot/ Druck in Farbe, Übergabe des bestätigten Planes an den AG 1-fach.
Menge: 1,000 Psch

**1.3.2 VS läng. Dauer einrichten, BI/2**
Verkehrssicherung an Arbeitsstellen von längerer Dauer
einrichten und beseitigen. Vorhalten, warten
und betreiben wird gesondert vergütet. Vorübergehende
Sicherungsmaßnahmen durchführen. 70 v.H. des Preises
werden nach betriebsfertiger Einrichtung, der Rest nach
Beseitigen vergütet.
In Anlehnung an RSA, Regelplan 'B I/2`
- halbseitige Sperrung
- Längs- und Querabsperrung zur Fahrbahn durch
  doppelseitige Leitbaken und Absperrschrankengitter
Liefern, Auf- und Abbauen aller erforderlichen Verkehrs- und Hinweiszeichen, Schutz- und Sicherheitseinrichtungen,
Absperrschranken, Leitbaken sowie der elektrischen Warnbeleuchtung einschl. Stromversorgung nach Verkehrskonzept des AN wird nicht gesondert vergütet.
Vorhandene Verkehrsschilder  nach Verkehrskonzept des AN außer Kraft und wieder in Kraft setzen.
In Bauabschnitten umsetzen, Vorrübergehende  Sicherungsmaßnahmen durchführen.
in Teilabschnitten, im Bereich der Bohrkolonne
Gosewinkler Weg
Gesamtlänge der Bohrstrecke ca.175 m,
Dauer der VS = Gesamtdauer der Bauarbeiten
Menge: 1,000 Psch

**1.3.3 VS läng. Dauer vorhalten, BI/2**
Verkehrssicherung an Arbeitsstellen von längerer Dauer
vorhalten, warten, betreiben und umsetzen, in Teilabschnitten, entsprechend Baufortschritt,
Grundlage Verkehrszeichen-/Umleitungspläne des AN
und vorgegebenen Bauphasen.
In Anlehnung an RSA, Regelplan 'B I/2`
- halbseitige Sperrung der Straße Gosewinkler Weg
  im Bereich der  Bohr-/Sanierungskolonne, Start- Ziel und
  Zwischenbaugruben
- Längsabsperrung zur Fahrbahn durch doppelseitige
  Leitbaken und Absperrschrankengitter
in Teilabschnitten, im Bereich der Bohrkolonne
Gosewinkler Weg
Gesamtlänge der Bohrstrecke ca.175 m,
Dauer der VS = Gesamtdauer der Bauarbeiten
Menge: 1,000 Psch

**1.3.4 Baustellensicherung, Bauzaun**
Sichern der Baustelle und aller zugehörigen Baustellenteile im Bereich der offenen Bauweise entsprechend RSA und ZTV-SA in ihrer jeweils aktuellen Fassung, in Teillängen und Teilabschnitten.
Aufstellen, Vorhalten, ständig Unterhalten, ggf. Umsetzen und
Abbauen der erforderlichen Hinweiszeichen, Schutz- u. Sicherheitseinrichtungen, Bauzäune einschl. der erforderlichen Tore und Pfosten mit Höhe 2,0 m, extra stabil, mit Hochsicherheitsbauzaunklemme untereinander verbunden u.d.gl. einschl. Zubehör nach  den Vorschriften der StVO und VBG,  der hierfür benötigten  Geräte einschl. der Betriebskosten für die gesamte Bauzeit  bis zur Verkehrs-freigabe, einschl. aller Auslagen und Gebühren.
Die Aufwendungen für ein mehrmaliges Einrichten, Vorhalten,
Räumen entsprechend der vorgesehenen Bauzeit sind in die Position einzurechnen.
Zusätzliche Sicherungsmaßnahmen zur Absicherung der Baustelle über den Umfang der Pos. 1.3.2/1.3.3
Menge: 640,000 m

**1.3.5 Baustellensicherung, Schrankenzaun**
Sichern der Bau- und Arbeitsstelle und aller zugehörigen Baustellenteile im Bereich der offenen Bauweise,
für Anschluss bzw. Umschluss von Ver- und Entsorgungsleitungen bzw. für Arbeiten an Verkehrsflächen außerhalb der Verkehrssicherung des  Baufeldes.
Aufstellen, Vorhalten, ständig Unterhalten, ggf. Umsetzen und
Abbauen der erforderlichen Hinweiszeichen, Schutz- u. Sicherheitseinrichtungen,
Schrankenzaun Euro aus Kunststoff nach TL,
Länge ca. 2,0 m, Höhe ca. 1,0 m  einschl. Zubehör wie Fußplatten u.d.gl. sowie Warnleuchten mit Batterien
nach  den Vorschriften der StVO und VBG,  der hierfür benötigten  Geräte einschl. der Betriebskosten für die gesamte Bauzeit, in Teilabschnitten.
Abgerechnet wird nach Länge des Rohrgrabens in der Achse
der Rohrleitung bzw. der Baugrube.
Zusätzliche Sicherungsmaßnahmen zur Absicherung der Baustelle über den Umfang der Pos. 1.2.2 - 1.2.5.
Menge: 150,000 m

*Hinweis: Vorbemerkung Bahnsicherung*
Die Bauarbeiten für die Neuverlegung der TW-VL DN 400 teilweise parallel zur Bahnstrecke 6932 Schwerin - Rehna.
Die Durchführung der Bauarbeiten einschließlich der erforderlichen Arbeitsräume haben  außerhalb der Bauverbotszone entlang der Bahnstrecke zu erfolgen.

Im Zusammenhang mit den Einbindearbeiten am Knotenpunkt F, Anschluss an vorhandene Bestandsleitung DN 400 GGG hinter der vorhandenen Bahnkreuzung in Gosewinkel werden hingegen Sicherungsarbeiten erforderlich werden.

Die Sicherheitsbedingungen der DB Infra Go entsprechend der Vereinbarung Anlage 11 mit beigefügter Fachtechnische Stellungnahme (FtStgn) vom 21.10.2025 ist bindent,
siehe insbesondere Pkt. 4 Sicherungsbedingungen DB ff.
Die Vergütung der Kosten für das Vorhalten und Betreiben der Einrichtungen der Bahnsicherung erfolgt nur im Rahmen der vertraglich vereinbarten Ausführungsfristen.
Für eine ggf. vom AN verschuldeten Überschreitung der Vertragsfristen erfolgt keine weitere Vergütung der Kosten der Bahnsicherung.

**1.3.6 Sicherungsplan**
Aufstellung eines Sicherungs -und Alarmplanes für Arbeiten gemäß DGUV-Vorschrift 78 in Abstimmung mit Bahnbetreiber (BzS) sowie deren Genehmigung, für die Dauer Bauarbeiten einschl. Einweisung aller Beschäftigten des AN
Menge: 1,000 Psch

**1.3.7 Bauüberwacher Bahn**
Bauüberwacher Bahn, mit Bahnzulassung,
Mitwirkung bei Antragsstellung, Koordinierung, Überwachung, der Bauarbeiten, für Arbeiten im und am Gleisbereich,
einschl. Mitwirkung bei der Abnahme und  Abnahme- dokumentation,
abgerechnet wird je Einsatztag
Menge: 10,000 d

**1.3.8 Sicherungsfachaufsicht**
Sicherungsfachausicht (Sakra), mit Bahnzulassung, zum Schutz von Arbeitskräften gegen Gefahren aus dem Eisenbahnbetrieb bei Arbeiten im und am Gleisbereich stellen,
abgerechnet wird je Einsatztag
Menge: 5,000 d

**1.3.9 Sicherungsposten**
Sicherungsposten (Sipo), mit Bahnzulassung,
zum Schutz von Arbeitskräften gegen Gefahren aus dem Eisenbahnbetrieb bei Arbeiten im und am Gleisbereich stellen,
abgerechnet wird ja Einsatztag
Menge: 10,000 d

#### Titel 1.4 Baumschutzmaßnahmen, Garten- Landschaftsbau

**1.4.1 Lichtraumprofil herstellen**
vor Durchführung der Tief- und Rohrleitungsbauarbeiten,
Lichtraumprofil ca. 4,50m hoch, nach ZTV-Baumpflege,
einschl. aller Nebenarbeiten und Erschwernisse sowie aller Lade- und Transportarbeiten, Material wird Eigentum des AN und ist abzutransportieren. Entsorgungsnachweis ist beizubringen, für Zufahrt Rigside Medewewge sowie Zufahrt Pipeside zum Bahngelände der ehem. Signalwerkstatt,
abgerechnet nach Länge des Anliegerweges je Wegeseite
Menge: 315,000 m

**1.4.2 Baumschutz, Brettermantel, D-50cm**
Schutz gegen mechanische Schäden für Bäume
gemäß DIN 18920 durch Brettermantel
einschl. Polsterung gegen den Baum
herstellen und beseitigen
Stammdurchmesser bis 50 cm
Mindestabstand vom Stamm 25 cm
Mindesthöhe 3 m
Mindestdicke der Bretter 24 mm
Anfallendes Material wird Eigentum des AN
Menge: 30,000 Stck

**1.4.3 Baumschutz, Brettermantel, D-100cm**
wie Pos. 1.4.2, jedoch
Stammdurchmesser über 50 bis 100cm
Menge: 5,000 Stck

**1.4.4 Zulage Handschachtung, Sanierung Baumscheibe**
Boden für Leitungsgräben nach DIN 4124, DIN EN 805
profilgerecht ausheben, in Handschachtung, als Zulage zu den Rohrgrabenpositionen, berechnet wird der Mehraufwand,
Verletzungen der Baumkrone und des Stammes vermeiden.
Aushub im Bereich der Kronentraufe von Hand ausführen,  freigelegtes Wurzelwerk nicht befahren.
Material unter Schonung des Wurzelwerkes lockern und Aufnehmen, Material wird Eigentum des AN und ist zu entsorgen, Entsorgungsnachweis ist beizubringen
Aushubtiefe ca. 0,50 m
Baumscheibe mit vom AN zu liefenden Stoffen:
30 Vol.-% Oberboden und
70 Vol.-% Lavagranulat (o. glw. Art)
Körnung 0/32 mm
Schichtdicke 0,50 m
liefern und fachgerecht einbauen
Wurzeln mit DU über 2 cm unversehrt erhalten, Wurzeln
mit DU 0,5 bis 2 cm weitgehend schonen.
Unvermeidbare Wurzelabtrennungen mit glattem Schnitt durchführen. Schnitt-, Bruch- und Schürfwunden glattschneiden und mit Wundbehandlungsmittel versehen.
Abgerechnet werden die von Hand ausgehobenen Grabenbereiche innerhalb der Kronentraufe von Bäumen.
Freiliegende Wurzelteile mit Jutegewebe oder dergleichen bedecken und während der Bauzeit feucht halten.
Wurzeln beim Verfüllen und Verdichten vor Beschädigung schützen, Hohlräume einschlämmen.
Menge: 30,000 m

#### Titel 1.5 Kontrollprüfungen

**1.5.1 Deklarationsanalytik**
Erstellung zusätzl. entsorgungsspezif.
Deklarationsanalytik nach EBV einschl.
eventueller anlagenspez. Deklarationsanalytik für
belasteten Boden durch ein BAM/akred. Umweltlabor zur
Bestimmung des optimalen Entsorgungspfades.
Ausführung nur auf Anweisung/nach Abstimmung mit der Bauleitung des AG.
Menge: 3,000 Stck

**1.5.2 Kontrollprüfung ZTV E-StB, Plattendruckversuch**
auf besondere Anordnung des AG,
Prüfung der Tragfähigkeit und des Verdichtungsgrades von anstehendem oder eingebautem Boden (Erdbau, Straßen- und Leitungsbau). durch ein anerkanntes Erdbaulabor erbringen,
dynamischer Plattendruckversuch (Ermittlung des dynamischen Verformungsmoduls \(E_{vd}\)) mit einem Leichten Fallgewichtsgerät gemäß den Technischen Prüfvorschriften für Boden und Fels im Straßenbau (TP BF-StB, Teil 8.3
einschl. des Prüfberichtes und grafischer Darstellung der Ergebnisse in 3-facher Ausfertigung und aller
sonstigen Kosten
Menge: 8,000 Stck

**1.5.3 Kontrollprüfung ZTV E-StB, Proctordichte best. Bodenpr.**
auf besondere Anordnung des AG,
Proctorversuch gemäß DIN 18127 durch ein anerkanntes Erdbaulabor erbringen, ,
Bestimmung der Kurve der einfachen Proctordichte (aus der Beziehung zwischen Trockenraumgewicht und Wassergehalt bei mindestens 6 verschiedenen Wassergehalten) für eine im Baustellenbereich entnommene Bodenprobe einschließlich aller erforderlichen Feld- und Laborarbeiten sowie graphische Darstellung in 3facher Ausfertigung und aller sonstigen Kosten,
eine mehrfache Anfahrt ist einzukalkulieren.
Menge: 10,000 Stck

**1.5.4 Kontrollprüfung ZTV E-StB,, Bestimmen Verdichtungsgrad**
auf besondere Anordnung des AG,
Bestimmen des Verdichtungsgrades der Baugruben und Leitungsgraben in verschiedenen Lagen anhand von Bodenproben (Büchsen) vor Ort im Vergleich zu den Ergebnissen der Proctorversuche.
Einschließlich Fertigung eines Prüfprotokolls in 3facher Ausfertigung und aller sonstigen Kosten,
Bestätigung durch ein anerkanntes Erdbaulabor,
eine mehrfache Anfahrt ist einzukalkulieren..
Menge: 10,000 Stck

#### Titel 1.6 Sicherungsmaßnahmen

**1.6.1 Kabel auffangen**
parallellaufendes Kabel in der Rohrleitungstrasse aufnehmen bzw. abfangen, zwischenlagern und nach Beendigung der
Tiefbauarbeiten nach Angaben des Versorgungsuntenehmens
wieder fachgerecht verlegen einschl. aller notwendigen Erd-
und Nebenarbeiten, Ausführung in Handschachtungen im
Leitungsbereich ist einzukalkulieren.
Die Lieferung und Verlegung des entsprechenden Trassenwarnbandes sowie die Lieferung und der Einbau von Kabelabdecksteinen und von steinfreiem Material zur Umhüllung des Kabels sind in diese Position mit einzurechnen.
Die Versorgungsunternehmen sind von der Freilegung der
Kabel zu benachrichtigen.
Menge: 30,000 m

**1.6.2 Ver- und Entsorgungsleitung auffangen**
parallellaufende Versorgungsleitung Wasser/Gas während
der Tiefbauarbeiten auffangen bzw. aufhängen,
vorwiegend St-Leitungen einschl. aller notwendigen Erd- und Nebenarbeiten, Ausführung in Handschachtungen im Leitungsbereich ist einzukalkulieren.
Beim Verfüllen des Rohrgrabens ist die Versorgungsleitung
sorgfältig zu unterstampfen.
Die Lieferung und Verlegung des entsprechenden Trassenwarnbandes sowie die Lieferung und der Einbau von steinfreiem Material zur Umhüllung der Leitungen sind in diese
Position mit einzurechnen.
Die Versorgungsunternehmen sind von der Freilegung der
Rohrleitung zu benachrichtigen.
Menge: 15,000 m

**1.6.3 Rohrleitungs- und Kabelkreuzungen, kurz**
kreuzende Kabel bzw. Rohrleitungen anderer Rechtsträger
in der Rohrleitungstrasse, erdverlegt, in Betrieb, sichern
einschl. aller notwendigen Erd- und Nebenarbeiten,
Ausführung in Handschachtungen ist einzukalkulieren.
Die Lieferung und Verlegung des entsprechenden Trassenwarnbandes sowie die Lieferung und der Einbau von Kabelabdecksteinen und von steinfreiem Material zur Umhüllung des Kabels sind in diese Position mit einzurechnen.
Einzelkabel bzw. Kabelbündel bis zu einer Kreuzungslänge von 0,50 m werden als eine Kreuzung abgerechnet.
Die Versorgungsunternehmen sind von der Freilegung  der
Kabel zu benachrichtigen.

Länge der Einzelabschnitte bis 1,0 m als Zulage zu Rohrgräben
Menge: 15,000 Stck

**1.6.4 Rohrleitungs- und Kabelkreuzungen, lang**
wie Pos. 1.6.3,  jedoch
Länge der Einzelabschnitte über 1 - 5 m
Menge: 5,000 Stck

**1.6.5 Unterkreuzung SW-, RW-, MW-Kanal bis DN 500**
wie Pos. 1.6.3, jedoch
Unterkreuzung eines vorhandenen Schmutz-, Regen- bzw.
Mischwasserkanals über DN 150 bis DN 500,
Einzukalkulieren sind besondere Aufwendungen zur Sicherung des Kanals auf Grund des schlechten baulichen
Zustandes,
Ausführung nach Wahl des AN

gewähltes Verfahren:  ................................................
Menge: 1,000 Stck

**1.6.6 Verkehrsschild aufb., abb., vorh.**
Verkehrsschild aller Art  aufbauen, vorhalten, warten, instansetzen und abbauen. Aufstellvorrichtung nach statischen
Erfordernissen. Vorübergehende Verkehrssicherungsmaßnahmen durchführen.
Verkehrsschild = Ronde, Dreieck, Quadrat.
Größe 2.
Retroreflektierend mit Folie Klasse RA2.
Aufstellhöhe über der Verkehrsfläche = 2,20 m.
Menge: 2,000 Stck

**1.6.7 Verkehrszeichen,- schilder sichern**
Sichern von  Verkehrsschildern, Vorwegweisern,
Straßenschilder, Kilometersteinen, -pfosten u. ä. während der Bauzeit durch geeignete Schutzmaßnahmen.
Menge: 3,000 Stck

**1.6.8 Maschendraht-Zaunanlage m. Mpf. aufn.,setzen**
Grundstückseinzäunung
Art:  Maschendrahtzaun mit Metallpfosten
  mit aufgesetztem Übersteigschutz
  aus zweireihigen Stacheldraht,
  auf Einzelfundament
Pfostenhöhe: bis 2,00 m
Pfostenabstand:  2,00 bis 2,50 m
in Abstimmung mit Grundstückseigentümer fachgerecht demontieren, zwischenlagern und nach Leitungsverlegung wieder herstellen entsprechend vorgefundenem Zustand einschl. Pfostenfundamente aus Normalbeton C20/25 XC2  nach EN 206-1,
Breite 30 x 30 cm, Tiefe 60 cm,
in Teillängen
einschl. Ersatzlieferung von beschädigten Material
Menge: 20,000 m

**1.6.9 Elektro-Weide-Zaunanlage liefern, vorh., beseit.**
Elektro-Weide-Zaunanlage als Abgrenzung Baustelleneinrichtungsfläche Rigside von den Weideflächen, in Abstimmung mit dem Landwirt,
in Teillängen, Bauabschnitten
liefern, vorhalten während der Bauzeit, umsetzen und wieder abbauen einschl. Stromversorgung sowie aller Nebenarbeiten und Erschwernisse, vorübergehende Sicherungsmaßnahmen sind einzukalkulieren.
Menge: 105,000 m

**1.6.10 Sicherung von baulichen Anlagen**
Sicherung von technischehn und baulichen Anlagen, wie
Straßenlampen, Hydranten, Wasserschieber, Zäune,
Treppen u.ä., welche sich im bzw. an der Grenze zum
Baufeld befinden, während der Bauzeit,
Sicherungsmaßnahmen nach Wahl des AN.
Menge: 15,000 Stck

#### Titel 1.7 Wasserhaltungsarbeiten TW

**1.7.1 Grundwasserabsenkung einrichten, räumen; RG**
Zusammenstellen, Verladen, Antransportieren
und Abladen auf der Baustelle aller für die
Herstellung und den Betrieb der Wasserhaltung
erforderlichen Maschinen, Geräte und Werkzeuge;
Grundwasserabsenkung durch Vakuumfilter o. glw. Art
für Grundwassrabsenkung in Rohrgräben,
Ausführung nach Wahl des AN,
Grundwasserstände ab 1,5 m unter Gelände
Filterlanzen einbringen und im Bereich des Aufsatzrohres soweit erforderlich abdichten,
Anschließen an die Saugleitung sowie Ziehen der
Lanzen nach Beendigung der Arbeiten (Anzahl,
Durchmesser und Filterlänge nach Wahl des AN)
Aufstellen der Pumpenanlage, Saugleitung einschließlich Armaturen, Form- und Passstücke
oberirdisch verlegen und anschließen.
Abflussleitung einschl. Armaturen, Form- und
Passstücke bis zur nächsten Vorflut oberirdisch
verlegen und anschließen (Entfernung bis 50 m)
Aufbau und Einrichtung zur Wassermengenmessung nach Wahl des AN;
einschließlich mehrmaliges ein- und ausbauen sowie umsetzen der Grundwasserabsenkungsanlage
Aushubsohle ab Geländeoberfläche bis 5,5 m
Absenkziel bis 0,5 m unter Rohrgrabensohle
Durchlässigkeitsbeiwert entsprechennd Baugrundgutachten in Anlage, Fördermenge bis 50 m³/h

Gewähltes Verfahren:  ...........................

einschl. Räumen der Baustelle, Verladen und Abtransportieren der Wasserhaltungsanlage sowie Anmeldung bei der zuständigen Wassewrebehörde.
Menge: 65,000 m

**1.7.2 Grundwasserabsenkung einrichten, räumen; BG**
wie Pos. 1.7.1. , jedoch
Grundwasserabsenkung für Einzelbaugruben,
Ausführung nach Wahl des AN,
Aushubgrundfläche: i.M ca. 2,50 m x 2,50 m
Aushubtiefe:  bis 3,0 m
Menge: 1,000 Stck

**1.7.3 Grundwasserabsenkung betreiben; RG**
Vorhalten, Warten, Überwachen und Betreiben der
Wasserhaltungsanlage für Rohrgräben vom Tage der zu vereinbarenden Betriebsbereitschaft bis zum Tag der Freigabe zum Abbau durch den AG bzw. der Bauleitung
Menge: 60,000 m

**1.7.4 Grundwasserabsenkung betreiben; BG**
Vorhalten, Warten, Überwachen und Betreiben der
Wasserhaltungsanlage für Baugruben vom Tage der zu vereinbarenden Betriebsbereitschaft bis zum Tag der Freigabe zum Abbau durch den AG bzw. der Bauleitung
Menge: 1,000 Stck

**1.7.5 Stromversorgung; RG**
Notstromaggregat für Wasserhaltungsarbeiten für Rohrgräben
betriebsbereit aufstellen und nach Einsatz wieder abbauen sowie vorhalten und betreiben,
Aggregatauslegung passend zu den Vorpositionen der Wasserhaltungsarbeiten,
Aggregat als volle Kraftreserve ausgelegt;
Der angebotene Einheitspreis gilt unabhängig von der
Anzahl der Einsatztage
HINWEIS: Bei Arbeiten in der TWSZ !!
Menge: 40,000 m

**1.7.6 Stromversorgung; RG, TWSZ II**
Notstromaggregat für Wasserhaltungsarbeiten für Rohrgräben in der Trinkwasserschutzzone II
betriebsbereit aufstellen und nach Einsatz wieder abbauen sowie vorhalten und betreiben,
Aggregatauslegung passend zu den Vorpositionen der Wasserhaltungsarbeiten,
Aggregat als volle Kraftreserve ausgelegt;
Der angebotene Einheitspreis gilt unabhängig von der
Anzahl der Einsatztage
HINWEIS: Bei Arbeiten in der TWSZ II sind Aggregate mit doppelwandigem Tank und Auffangwanne einzusetzen.
Menge: 25,000 m

**1.7.7 Stromversorgung; BG**
Notstromaggregat für Wasserhaltungsarbeiten für Baugruben betriebsbereit aufstellen und nach Einsatz wieder abbauen sowie vorhalten und betreiben,
Aggregatauslegung passend zu den Vorpositionen der Wasserhaltungsarbeiten,
Aggregat als volle Kraftreserve ausgelegt;
Der angebotene Einheitspreis gilt unabhängig von der
Anzahl der Einsatztage
Menge: 1,000 Stck

**1.7.8 Beobachtungspegel**
als Grundwassermessstelle herstellen,
durch Einspülen, Bohren oder Rammen,
Rohr nach Wahl des AN,
beseitigen, Rohre ziehen und Löcher mit geeigneten
Verfüllstoff verfüllen,

Verfüllstoff: '....................'

Pegeltiefe über 3 bis 5 m

einschl. der täglichen Erfassung und Protokollierung der
Wasserstände, Übergabe an die zuständige Behörde sowie
aller Nebenarbeiten und Erschwernisse
Menge: 1,000 Stck

#### Titel 1.8 Bau- und Bestandsdokumentation

*Hinweis: Allgemeine Vorbemerkungen*
Der AG beauftragt separat eine Bestandsvermesung. Der AN ist verpflichtet, alle notwendigen Zurbeiten zur Planerstellung zu erbringen und alle erforderlichen Unterlagen an das Ver-messungsbüro zu übergeben.
Die aktuelle Richtlinie Bestandsdokumentation ist zu berücksichtigen.

Über die Baumaßnahme ist eine lückenlose Fotodokumenta-tion entsprechend Leistungstext zu erstellen. Bei fehlender oder unvollständiger Fotodokumentation werden dem AN die Aufwendungen für die nachträgliche Erstellung der Fotodoku-mentation durch den Auftraggeber in Rechnung gestellt. Dies gilt insbesondere für alle Knotenpunkte sowie Einbindungen.

**1.8.1 Vorbereitung Bestandsplanerarbeitung**
*** Pauschalposition
Hierin sind alle Kosten des Auftragnehmers enthalten, die bei der Vorbereitung zur Bestandsplanerstellung, incl. aller erforderlichen Abstimmung mit dem Vermessungsbüro, auftreten.

Alle Rohrleitungen sind grundsätzlich in offenen  Graben vermessen zu lassen.
Ist dieses nicht möglich, sind starre Messrohre nach Wahl des AN, mindestens DN 50, im Abstand von max. 30 m bzw. an markanten Punkten, die von Rohrscheitel bis mind. OK Gelände zu führen sind, analog für die Hausanschluss-leitungen am Rohrende (Privatgrundstück), einschl. Trassenverlauf anzulegen.
Unter Berücksichtigung des Verkehrs sind die Messrohre nach erfolgter Vermessung zu ziehen, die Hohlräume zu verfüllen und zu verdichten, sowie die Lieferung und Beseitigung der Rohre einzurechnen.
Bei Abschnitten der Horizontalspülbohrung erfolgt die Bestandsvermessung im Beisein des Bohrmeisters, einschl. der Übergabe des Bohrprotokolls mit Stations- und Tiefenangabe bezogen auf die Leitungstrassierung.

Die Anfertigung von vermassten Hausanschlussskizzen und das Einholen der Standortbestätigungen von den Grundstückseigentümern vor Ausführung der Arbeiten zur Lage und Tiefenlage der Hausanschlussleitungen ist in den Einheitspreis einzurechnen.
Die Hausanschlussskizzen sind sofort nach nach der Herstellung des jeweiligen Hausanschlusses einschließlich der Standortbestätigung zu übergeben. Die Originale sind mit der Schlussrechnung lückenlos zu übergeben.

Knotenpunkte sind digital zu fotografieren, Übergabe auf USB.Stick,

Folgende Unterlagen sind zur Bestandsplanerarbeitung an das Vermessungsbüro zu übergeben.

1.  Hausanschlussskizzen
2.  Einmessung der Abzweiger vom AN bei Kanalbauarbeiten
  wenn Einmessung im offenen Graben durch das Vermessungsbüro nicht möglich ist.
3.  Bohrprotokolle bei Horizontalspülbohrung
4.  Knotenpunkte der Armaturen bei Druckrohrleitungen
Menge: 1,000 psch

**1.8.2 Bestandsdokumentation**
*** Pauschalposition
für Straßenbauarbeiten, Wasser- und Abwasserleitungen nach gült. DIN-Vorschriften und Forderung des Betreibers,
- Bautagebuch
- Herstellerbescheinigungen
- Qualitätsnachweise der Baustoffe und Materialien wie
  Eignungsprüfungen für ungebundene Tragschichten,
  Erstprüfungen für Asphaltschichten sowie
  Eigenüberwachung des AN,
- Verdichtungsnachweise gemäß ZTV E-StB
- Protokolle der Dichtigkeitsprüfung, einschl.
  Datenblatt Druckschreiber
- Hygienische Freigabe der Trinkwasseranlage einschl.
  Untersuchungsbefund mit Analyse durch Gesundheitsamt
- Detailzeichnungen der Knotenpunkte
- Hausanschlusskarten
- Dokumentation der HSBV/HDD-Bohrungen einschl.
  Nachweis Bohrspülung-, zusätze, deren Entsorgung sowie
  aller Bohrprotokolle mit Spülungsmenge und -drücke,
- Lieferscheine und Wiegekarten aller ein- und ausgebauten
  Materialien
- Abnahmeprüfzeugnis 3.2 nach DIN EN 10204 und
  Lieferschein für die Baustelle für die GGG-Druckrohre
- Entsorgungsnachweise
- Nachweis der Übergabe aller erforderlichen  Unterlagen an
  das Planungsbüro zur Erstellung  der Bestandspläne

Übergabe der Bestandsdokumentation auf USB-Stick oder Festplatte an AG.
Menge: 1,000 psch

**1.8.3 Fotodokumentation**
*** Pauschalposition
für Trinkwasserleitung,aller Knotenpunkte und aller wichtigen Einbauten der Baumaßnahme in digitaler Form mit folgendem Leistungsumfang:
- Rohrgraben, Baugruben mitr Bezug auf die Gleisanlagen
  der DB AG
- 3 Bilder je Knotenpunkt/Einbindung/Schachtbauwerk
- 3 Bilder je Hausanschluss/Abzweig/Anbohrarmatur/
  Rohrenden, Übersicht,
- alle Muffenschweißverbindungen, Zugsicherungen und
  Formstücke, Abzweiger, Unterstürze
- Wasserhaltungen, Bodenaustausch, Hindernisse,
  Abweichungen
Bildauflösung mind. 3,2 Mio Pixel,
Datenformat JPEG,
Übergabe der Bilddateien auf USB-Stick oder Festplatte, Bilddateien sind so zu benennen das eine eindeutige Zuordnung zur Baustelle und einzelnem Knotenpunkt gewährleistet ist.
Menge: 1,000 psch

**1.8.4 Bauvermessung - Erstabsteckung DRL**
*** Pauschalposition
Die Erstabsteckung der Hauptachsen der Druckrohrleitungen ist durch ein zugelassenes Vermessungsbüro ausführen zulassen.
Die Zulassung ist dem AG vor Ausführung vorzulegen.
Menge: 1,000 psch

### Bereich 2 Erd- und Rohrleitungsbau TW-HL

#### Titel 2.1 Erd- und Wiederherstellungsarbeiten

*Hinweis: Vorbemerkungen zum Baustoffeinsatz, -lieferung*
Für durch den AN zu liefernde und einzubauende Stoffe ist durch den AN der lückenlose Nachweis für die Qualität und
Quantität der Baustoffe über Lieferscheine und Wiegekarten
zu erbringen und im Zusammenhang mit der Rechnungslegung den jeweiligen Aufmaßen beizufügen.
Aus den Nachweisen muss eindeutig die Zuordnung zu der
Baustelle erkennbar sein.

**2.1.1 RG TWL DN 400, senkrecht, T bis 2,25m, Hb 3**
Boden der Gräben für Trinkwasserleitung DN 400 GGG,
nach DIN 4124, DIN EN 805
profil- und gefällegerecht ausheben,
nach Abtrag der Oberflächenbefestigung,
mit senkrechten Wänden,
Verbau mit Grabenverbaugerät, Verbau wird gesondert vergütet, ,
seitlich lagern, verdrängter Erdaushub auf Lagerplatz des AN zwischenlagern einschl. aller Tranporte und Ladevorgänge, Verfüllen und Verdichten nach ZTV-Bedingungen und Richtlinien für Aufgrabungen in Verkehrsflächen (ZTVA-StB)

Aushubtiefe:  über 1,75 m bis 2,25 m
lichte Sohlbreite: über 0,80 m bis 1,00 m

Bodenverdrängung  bis 10%
verdrängter Boden wird Eigentum des AN,
Boden aus der Bereitstellungsfläche laden, fördern und einer Wiederverwertung zuführenund einschl. Nachweis und Dokumentation.

Offene Wasserhaltung bis zu einer Pumpenleistung von 1m³/h je m Baugrube bei 5 m geodätischer Förderhöhe wird nicht gesondert vergütet. Einzurechnen sind die Kosten für das Vorhalten sämtlicher Geräte, für die Beseitigung des anfallenden Oberflächenwassers sowie aller Leistungen und Nebenleistungen.

Abgerechnet wird nach der Länge des Rohrgrabens gemessen in der Achse der Leitung.

vorwiegend Homogenbereich 3  (A,SE, SU),
- LAGA Einbauklasse Z1.2
- Abfallschlüssel 17 05 04
- EBV-Kategorie bis  BM/BG-F1
Menge: 140,000 m

**2.1.2 Kopfloch, Baugrube, T bis 2,25 m, Hb 3**
wie Pos. 2.1.1, jedoch
Kopfloch, Baugrube herstellen, im Bereich der Anschluss- und  Umschlusspunkte in Maschinen-, Handaushub freilegen,
für Umschluss/Anschluss an vorhandenes Anlagenbestand Trinkwasser, Erschwernisse durch vorh. Anlagenbestand,
Baugrube entsprechend den statischen Erfordernissen und anerkannten Regeln der Technik sichern.

Rohrleitungen bis DN 400
Abmessungen: ca. 2,5 x 1,5 m,
Aushubtiefe: über 1,75 m bis 2,5 m

Bodenverdrängung  100%
verdrängter Boden wird Eigentum des AN,
Boden laden, auf Bereitstellungsfläche des AN verbringen, zwischenlagern und zu Lasten des AN beseitigen einschl. aller Lade- und Förderarbeiten, Transporte sowie Nachweis und Dokumentation

vorwiegend Homogenbereich 3  (A,SE, SU),
- LAGA Einbauklasse Z1.2
- Abfallschlüssel 17 05 04
- EBV-Kategorie bis  BM/BG-F1
Menge: 1,000 Stck

**2.1.3 RG TWL DN 400, senkrecht, T bis 2,25m, Hb 3/4**
Boden der Gräben für Trinkwasserleitung DN 400 GGG,
nach DIN 4124, DIN EN 805
profil- und gefällegerecht ausheben,
nach Abtrag der Oberflächenbefestigung,
mit senkrechten Wänden,
Verbau mit Grabenverbaugerät, Verbau wird gesondert vergütet, ,
seitlich lagern, verdrängter Erdaushub auf Lagerplatz des AN zwischenlagern einschl. aller Tranporte und Ladevorgänge, Verfüllen und Verdichten nach ZTV-Bedingungen und Richtlinien für Aufgrabungen in Verkehrsflächen (ZTVA-StB)

Aushubtiefe:  über 1,75 m bis 2,25 m
lichte Sohlbreite: über 0,80 m bis 1,00 m

Bodenverdrängung  bis 10%
verdrängter Boden wird Eigentum des AN,
Boden aus der Bereitstellungsfläche laden, fördern und einer Wiederverwertung zuführenund einschl. Nachweis und Dokumentation.

Offene Wasserhaltung bis zu einer Pumpenleistung von 1m³/h je m Baugrube bei 5 m geodätischer Förderhöhe wird nicht gesondert vergütet. Einzurechnen sind die Kosten für das Vorhalten sämtlicher Geräte, für die Beseitigung des anfallenden Oberflächenwassers sowie aller Leistungen und Nebenleistungen.

Abgerechnet wird nach der Länge des Rohrgrabens gemessen in der Achse der Leitung.

vorwiegend Homogenbereich 3 über 4
(A,SE, SU über SU*/ST/TL),
- LAGA Einbauklasse Z1
- Abfallschlüssel 17 05 04
- EBV-Kategorie bis  BM/BG-F1
Menge: 65,000 m

**2.1.4 Kopfloch, Baugrube, T bis 3,0 m, Hb 3/4**
wie Pos. 2.1.3, jedoch
Kopfloch, Baugrube herstellen, im Bereich der Anschluss- und  Umschlusspunkte in Maschinen-, Handaushub freilegen,
für Umschluss/Anschluss an vorhandenes Anlagenbestand Trinkwasser, Erschwernisse durch vorh. Anlagenbestand,
Baugrube entsprechend den statischen Erfordernissen und anerkannten Regeln der Technik sichern.

Rohrleitungen bis DN 400
Abmessungen: ca. 3,0 x 2,5 m,
Aushubtiefe: über 2,5 m bis 3,0 m

Bodenverdrängung  100%
verdrängter Boden wird Eigentum des AN,
Boden laden, auf Bereitstellungsfläche des AN verbringen, zwischenlagern und zu Lasten des AN beseitigen einschl. aller Lade- und Förderarbeiten, Transporte sowie Nachweis und Dokumentation

vorwiegend Homogenbereich 3 über 4
(A,SE, SU über SU*/ST/TL),
- LAGA Einbauklasse Z1
- Abfallschlüssel 17 05 04
- EBV-Kategorie bis  BM/BG-F1
Menge: 2,000 Stck

**2.1.5 Grabenverbau T bis 2,50 m, Sohlenbr. bis 1,0 m**
Senkrechter Grabenverbau mit Grabenverbaugerät DIN 4124, Grabentiefe über 1,75 m bis 2,5 m
Breite der Sohle zwi. den Bekleidungen: über 0,8 bis 1,0 m
Plattenverbau Fa. Krings, Typ KS 60
oder gleichwertiger Art:

gewählt:

Art des Verbaus: '....................'

Art Verbauverfahrens: '....................'

Prüfkennzeichen: '....................'

inkl. Stirnverbau herstellen und wieder rückbauen.
Abgerechnet wird die Länge, gemessen in der Achse des
Verbaus je Grabenwand.
Menge: 410,000 m

**2.1.6 Baugrubenverbau T bis 2,50 m, Sohlenbr. 1,50 m**
wie Pos. 2.1.5, jedoch Verbau für Baugrube,
mit Behinderung durch vorhandenen Anlagenbestand
Abmessungen Baugrube ca. 2,50 m x 1,50 m
Tiefe über 1,75 m bis 2,50 m

gewählt:

Art des Verbaus: '....................'

Art Verbauverfahrens: '....................'

Prüfkennzeichen: '....................'

inkl. Stirnverbau herstellen und wieder rückbauen.
Abgerechnet wird die Länge, gemessen in der Achse des
Verbaus je Grabenwand.
Menge: 8,000 m

**2.1.7 Baugrubenverbau T bis 3,00 m, Sohlenbr. 2,50 m**
wie Pos. 2.1.5, jedoch Verbau für Baugrube,
mit Behinderung durch vorhandenen Anlagenbestand
Abmessungen Baugrube ca. 2,50 m x 2,50 m
Tiefe über 2,00 m bis 3,00 m

gewählt:

Art des Verbaus: '....................'

Art Verbauverfahrens: '....................'

Prüfkennzeichen: '....................'

inkl. Stirnverbau herstellen und wieder rückbauen.
Abgerechnet wird die Länge, gemessen in der Achse des
Verbaus je Grabenwand.
Menge: 22,000 m

**2.1.8 Zulage Bodenverdrängung RG > 10 %**
Zulage für Rohrgräben Pos. 2.1.1/2.1.3 für Bodenverdrängung über 10 %,
Boden auf Bereitstellungfsfläche des AN zwischlagern,  laden, fördern und entsprechend Kreislaufwirtschaftsgesetz verwertenb bzw. entsorgen, einschl. Nachweis und Dokumentation sowie aller Gebühren und Auslagen
Menge: 280,000 to

**2.1.9 Zulage Aushub Z2**
Zulage zu den Rohrgrabebpositionen für Aushub und Entsorgung für Böden der LAGA-Zuordnungsklasse 2,
EBV-Kategorie bis  BM/BG-F2
stark mit durch Bauschutt versetzte Böden,
Zulage umfasst alle anfallenden Mehr- und Minderkosten einschl. der erforderlichen Deponie- und Entsorgungs-gebühren,
Abrechnung erfolgt auf Nachweis nach Wiegekarte der Deponie
Menge: 30,000 to

**2.1.10 Zulage Grundwasserabsenkung**
Rohrgraben mit Behinderung durch Grundwasserabsenkungseinrichtungen
einschl. aller Erschwernisse für Erd- und Verbauarbeiten,
als Zulage zu den Rohrgrabenpositionen,
berechnet wird der Mehraufwand
Menge: 60,000 m

**2.1.11 Zulage Rohr-, Kabelbegleitung**
Rohrgraben, Baugrube mit Behinderung durch vorhandene, parallel verlaufende Ver- und Entsorgungsleitungen und/oder Kabel einschl. aller Erschwernisse für Erd- und Verbauarbeiten,
als Zulage zu den Rohrgraben-, Verbaupositionen,
berechnet wird der Mehraufwand
Menge: 45,000 m

**2.1.12 Rohrauflager DN 400**
Füllmaterial in der Leitungszone
für Auflager von Rohrleitungen DN 400
untere und obere Bettungsschicht,
in Rohrgräben,
profilgerecht mit vom AN zu liefernden Stoffen
Stoff:  Kiessand 0/20 mm
Verdichten, nach den ZTV-Bedingungen und
Richtlinien für Aufgrabungen in Verkehrsflächen
(ZTV-StB)
Schichtdicke:  15 cm
liefern und fachgerecht einbauen
Menge: 215,000 m

**2.1.13 Rohrauflager DN 150**
Füllmaterial in der Leitungszone
für Auflager von Rohrleitungen DN 150
untere und obere Bettungsschicht,
in Rohrgräben,
profilgerecht mit vom AN zu liefernden Stoffen
Stoff:  Kiessand 0/20 mm
Verdichten, nach den ZTV-Bedingungen und
Richtlinien für Aufgrabungen in Verkehrsflächen
(ZTV-StB)
Schichtdicke:  15 cm
liefern und fachgerecht einbauen
Menge: 10,000 m

**2.1.14 Einbettung Rohrleitung DN 150**
Füllmaterial in der Leitungszone
für Einbettung von Rohrleitungen DN 150
profilgerecht mit vom AN zu liefernden Stoffen
Stoff:  Kiessand 0/20 mm
verdichten, nach den ZTV-Bedingungen und
Richtlinien für Aufgrabungen in Verkehrsflächen (ZTVA-StB)
Schichtdicke:  60 cm
liefern und fachgerecht einbauen
Menge: 10,000 m

**2.1.15 Austauschboden, Füllmaterial**
Füllmaterial für Einbettung Rohrleitung DN 400 GGG bzw. Bodenaustausch
profilgerecht mit vom AN zu liefernden Stoffen
Stoff:  tragfähiger, nichtbindiger Boden der
  Gruppe SE, SI nach DIN 18186 mit Cu >4
  Verdichtbarkeitsgruppe V1
  EBV-Kategorie BM/BG-0
Verdichten, nach den ZTV-Bedingungen und Richtlinien für
Aufgrabungen in Verkehrsflächen (ZTV A-StB)
liefern und lagenweise fach- und gefällegerecht einbauen,
nur auf Anweisung des AG.
Menge: 200,000 m3

**2.1.16 Suchschachtung, T bis 1,75m**
zum Auffinden der vorhandenen Kabel, Leitungen
in Maschinen-, Handschachtung herstellen,
bis zu einer Tiefe von 1,75 m
nach DIN 4124, DIN EN 805
inkl. alle Nebenarbeiten und Erschwernisse, wie z. B. der
eventuellen Wasserhaltung und Wiederherstellen entsprechend dem vorgefundenen Zustand,

Bodenklasse 2 - 5
Menge: 25,000 m

**2.1.17 Suchschachtung, T bis 3,00m**
wie Pos. 2.1.16, jedoch
Tiefe über 1,75 m bis 3,00 m
einschl. Verbau entsprechend den Unfallverhütungsvorschriften und DIN-Normen nach Wahl des AN entsprechend
geologischen und statischen Erfordernissen,
Mischverbau ist in den EP einzukalkulieren,
Verbau wird nicht gesondert vergütet,

Bodenklasse 2 - 5
Menge: 10,000 m

**2.1.18 Oberboden abtragen Vegetation**
Oberboden mit Grasnarbe i.M. 0,30 cm dick
von Grünflächen abtragen, getrennt von anderen Bodenaushub lagern sowie Wiedereinbringung,
Schutz der angrenzenden Flächen für Lagerung Erdaushub,
in Teilflächen
Menge: 955,000 m2

**2.1.19 Aufbruch Bankettbefestigung, entsorgen**
aus Vegetationstragdeckschichtmaterial,
mit Grasnarbe
Schichtdicke bis 30 cm
in Teilflächen, in Rohrgrabenbreite aufnehmen und fachgerecht entsorgen, Entsorgungsnachweis ist beizubringen.
Die Erschwernisse durch Einbauten wie
Schächte, Einläufe, Schieber, Verkehrszeichen u.ä.
werden nicht gesondert vergütet.
Menge: 60,000 m2

**2.1.20 Wassergebundene Straßendecke aufnehmen**
Wassergebundene Straßendecke (Rütteldecke) und Bankette Einbaudicke ca. 30 cm aufnehmen, laden und entsorgen.
Menge: 50,000 m²

**2.1.21 Asphaltbefestigung trennen, D 10 - 15 cm**
Asphaltbefestigung geradlinig trennen,
im Anbaubereich längs- bzw. quer zur Fahrbahnachse,
Dicke der Asdphaltbefestigung 10 bis 15 cm
Menge: 17,000 m

**2.1.22 Asphalt aufnehmen,. D 10 - 15 cm**
Asphaltdecke aufbrechen bzw. fräsen, aufnehmen,
Fläche = Fahrbahn
Anschlusskante geradlinig auf Frästiefe herstellen.
Der Schnittabstand darf maximal 15 mm betragen
Asphalt in gesamter Stärke fräsen
Frästiefe über 10 cm bis 15 cm
Fläche = Fahrbahn
Erschwernisse durch vorhandene Straßenkappen und Schachtabdeckungen,
in Teilflächen, mehrmalige Anfahrt entsprechend Teilabschnitten und Bauablaufplan des AN ist einzukalkulieren,
zum Anschluss von Decken aus Asphalt,
loses Aufbruchgut, anfallende Stoffe beseitigen zu Lasten des AN entsprechend den gesetzlichen Bestimmungen Kreislaufwirtschaftsgesetz und RuVA-StB,
Verwertungsklasse A, Verwertungsnachweis ist beizubringen,
Herstellen der provisorischen Befahrbarkeit für Sicherstellung
des Anliegerverkehrs mit dem Aufbruchgut oder vom AN zu liefernden gleichwertiger Befestigung einschl. Beseitigen ist einzukalkulieren.
Menge: 15,000 m2

**2.1.23 Zulage Verwertungsklasse B,**
Zulage für Ausbauasphalt bzw. Straßenbaustoffe,
Verwertungsklasse B  gemäß RuVA-StB
Nachweis dem AG übergeben, bzw. inkl. Dokumentation.
Schadstoffbelastung gemäß Analyseergebnis.
einschl. aller Transporte und Entsorgungskosten- und gebühren,
abgerechnet wird der Menhraufwand gegenüber Verwertungsklasse A
Menge: 1,000 t

**2.1.24 Zulage Verwertungsklasse C,**
Zulage für Ausbauasphalt bzw. Straßenbaustoffe für Verwertungsklasse C  gemäß RuVA-StB
Nachweis dem AG übergeben, bzw. inkl. Dokumentation.
Schadstoffbelastung gemäß Analyseergebnis.
einschl. aller Transporte und Entsorgungskosten- und gebühren,
abgerechnet wird der Menhraufwand gegenüber Verwertungsklasse A
Menge: 1,000 t

**2.1.25 Aufbruch Pflasterdecke, BS, Armaturenstandorte**
Pflasterdecke aus Betonsteinpflaster aller Art,
als Flächenbefestigung für Armaturenstandorte
verlegt in Sandbett, vorsichtig aufbrechen und aufnehmen
einschl. Bettungsmaterial,
in Teilflächen,
Aufbruch der Tragschicht sowie der Umrandungssteine durch TB wird nicht gesondert vergütet.
Abbrtuchgut beseitigen zu Lasten des AN entsprechend den gesetzlichen Bestimmungen  (Kreislaufwirtschaftsgesetz), Verwertungsnachweis ist beizubringen.
wird gesondert vergütet,,.
Menge: 6,000 m2

**2.1.26 Aufbruch ungeb. Tragschicht Fb, bis 20 cm**
ungebundene Tragschicht aufnehmen, aus Baustoffgemisch,
in Fahrbahnen, Fahrbahnneben- und Parkflächen
Schichtdicke i.M. 15 cm bis 20 cm,
in Teilflächen,
Einstufung BM/BG-0*
Aufbruchgut wird von AN übernommen und ist umweltgerecht
entsprechend EBV einer Wiederverwendung zuführen,
Wiederverwendung auf Baustelle ist ausgeschlossen.
Menge: 65,000 m2

**2.1.27 Rekultivierungsarbeiten Vegetation**
Andecken Oberboden mit Grasnarbe, seitlich lagernd,
Rekultivierungsarbeiten der in Anspruch genommenen Grünflächen, in Teilflächen,
Beseitigung von Fahrspuren, Boden auflockern, glatt harken,
Überschussboden sowie Steine und sonstiger Unrat wird
Eigentum des AN und ist fachgerecht zu entsorgen.
Menge: 955,000 m2

**2.1.28 Mutterboden liefern/andecken**
Mutterboden, aussortiert und gesiebt, liefern, abladen, transportieren und auf Gelände verteilen und andecken,
Auftragsdicke i.M. 0,10 m
Menge: 250,000 m2

**2.1.29 Grasansaat**
Graasansaat auf allen nicht überbauten Flächen einschl. der Böschungen. Die Geländeoberfläche eben und feinkrümelig auffräsen, abharken und nach dem Einbringen der Grassaat abwalzen, mehrmalig bewässern einschl. Pflege bis zur Begrünung sowie des 1. Schnittes.
Die Samenzusammensetzung ist vorher mit der örtlichen Bauleitung abzustimmen.
Es sollen nur solche Grassamen zur Aussaat kommen,
die neben einer starken Wurzelbildung von niedrigem
Wuchs sind (20 % Anteil weißer Klee).
Unkraut, Steine > 5 cm und sonstiger
Unrat entfernen,
Rasenfertigstellungspflege (Beregnung 20-30 l/m² u. Woche)
insgesamt 3 x mähen bei einer Wuchshöhe von 5 - 8 cm,
Schnitthöhe 3 - 4 cm, Schnittgut aufnehmen und abfahren.
Zeitpunkt und Anzahl der Arbeitsgänge nach Absprache
mit dem Auftraggeber.
Menge: 250,000 m2

**2.1.30 Untere Schicht des Banketts profilgerecht herstellen**
Querneigung wie obere Schicht des Banketts herstellen,
frostunempfindliches Material liefern,
Einbau in Rohrgrabenbreite,
Einbaudicke bis 15 cm,
Verformungsmodul EV2 min. 80 MPa,
Verdichtungsgrad DPr min. 97 %
Die Erschwernisse durch Einbauten wie
Schächte, Einläufe, Schieber, Verkehrszeichen u.ä.
werden nicht gesondert vergütet.
Menge: 60,000 m2

**2.1.31 Bankett profilgerecht herstellen**
mit Querneigung 12% am tiefliegenden und 6 % Querneigung am hochliegenden Fahrbahnrand,
aus Vegetationstragdeckschichtmaterial,
Grobes Gesteinskörnungsgemisch 2/32,
Kategorie C90/3, mit Oberboden mischen,
Verhältnis Gesteinskörnungen/Oberboden 90:10,
(Zentralmischverfahren),
Saatgutmischung RSM 5.1
Saatgutmenge 25 g/m²
in Baustoffgemisch einmischen,
Einbau in Rohrgrabenbreite ols obere Schicht des Banketts,
Einbaudicke 22 cm
Einbau 2 cm tiefer als Fahrbahnoberkante
Die Erschwernisse durch Einbauten wie Schächte, Einläufe, Schieber, Verkehrszeichen u.ä. werden nicht gesondert vergütet.
Menge: 60,000 m2

**2.1.32 Profilierung/Räumung Straßengraben,-böschung**
Böschung profilieren, Gräben ausräumen und profilgerecht entsprechend ursprünglichen Zustand wieder herstellen
mittlere Aushubmenge über 0,10 bis 0,25 m³/m
Räumgut wird Eigentum des AN und ist fachgerecht zu
entsorgen, Entsorgungsnachweis ist beizubringen,
Menge: 50,000 m

**2.1.33 Planum herstellen**
Planum für den Einbau des Fahrbahn- bzw. Gehwegoberbaus herstellen und verdichten
in Teilflächen.
Die zulässige Abweichung von der Sollhöhe beträgt +/- 2 cm.
Menge: 65,000 m2

**2.1.34 Frostschutzschicht Fb, Bk 1,0**
Frorstschutzschicht ZTV SoB-StB,
Belastungsklasse Bk 1,0  RStO/ ZTV A-StB 12,
in Fahrbahnen,
in Teilflächen,
Anforderungen an Mineralstoffgemische
entsprechend ZTV SoB-StB,
Verdichtungsgrad DPr mind. 103 %,
Verformungsmodul EV2 mind. 120 MN/m²,
aus Baustoffgemisch für Frostschutzschicht,
ohne RC-Baustoffe,
Körnung 0/32 mm,
Schichtdicke:  26 cm
Feinanteil Kategorie UF 3, im eingebauten Zustand max.
5 % Feinanteile,
abgerechnet wird nach Auftragsprofilen, einschl. Materialnachweis sowie Eigenüberwachungsprüfungen
liefern und fachgerecht herstellen.
Menge: 15,000 m2

**2.1.35 Schottertragschicht Fb, Bk 1,0**
Schottertragschicht ZTV SoB-StB,
Belastungsklasse Bk 1,0 RStO/ ZTV A-StB 12,
in Fahrbahnen,
in Teilflächen,
Anforderungen an Mineralstoffgemische
entsprechend ZTV SoB-StB,
Verdichtungsgrad DPr mind. 103 %,
Verformungsmodul EV2 mind. 150 MN/m²,
aus Baustoffgemisch für Schottertragschicht,
ohne RC-Baustoffe,
Körnung 0/32 mm,
Schichtdicke:  15 cm
Ungleichförmigkeitszahl U mind. 13,
abgerechnet wird nach Auftragsprofilen, einschl. Materialnachweis sowie Eigenüberwachungsprüfungen
liefern und fachgerecht herstellen.
Menge: 15,000 m2

**2.1.36 Rückschnitt Fahrbahndecke**
Rückschnitt der gebundenen Tragschicht um 15 cm,
Ausführung mit Fugenschneidgerät, Aufbrechen, anfallende
Stoffe, loses Aufbruchmaterial beseitigen zu Lasten des AN,
in Teillängen, mehrmalige Anfahrt entsprechend Teilabschnitten ist einzukalkulieren.
Menge: 18,000 m

**2.1.37 Asphalttragschicht AC 22 TN einbauen, Bk 1,0**
Asphalttragschicht nach ZTV Asphalt-StB,
Belastungsklasse 1,0  RStO 12,
in Fahrbahnen
aus Asphalttragschichtmischgut AC 22 T N
ohne RC-Baustoffe,
DIN EN 13108, TL Asphalt-StB 07, TP Asphalt-StB
Einbaudicke = 10 cm
Bindemittel = 50/70
in Teilflächen herstellen, abgerechnet wird nach Auftragsprofilen.
Anlieferung des Asphaltmischguts in thermoisolierten
Transportbehältern,
Handeinbau ist einzukalkulieren
Menge: 18,000 m2

**2.1.38 Asphaltdeckchicht AC 8 DN einbauen, Bk 1,0**
Asphaltdeckschicht nach ZTV Asphalt-StB,
Belastungsklasse 1,0 RStO 12,
in Fahrbahnen
aus  Asphaltbeton für Deckschichten AC 8 D N
DIN EN 13108, TL Asphalt-StB 07, TP Asphalt-StB
Einbaudicke = 4 cm
Bindemittel = 70/100
einschl. der erforderlichen Reinigungsarbeiten und Binde-/
Haftmittel sowie aller Nebenarbeiten und Erschwernisse, abgerechnet wird nach Auftragsprofilen
Handeinbau ist einzukalkulieren
Menge: 18,000 m2

**2.1.39 Fugenschnitt Asphaltdeckschicht**
Fugenschnitt Asphaltdecke herstellen,
Längs- und Querfuge,
Dicke der Aspahltdeckschicht = 4 cm
in Teillängen, mehrmalige Anfahrt entsprechend Teilabschnitten ist einzukalkulieren.
Schnittgut beseitigen zu Lasten des AN entsprechend den gesetzlichen Bestimmungen  (Kreislaufwirtschaftsgesetz), Verwertungsnachweis ist beizubringen.
Menge: 18,000 m

**2.1.40 Anschluss als Fuge mit Fugenmasse**
Anschluss als Fuge mit Fugenmasse herstellen.
Längs- und Querfuge,
in der Aspahltdeckschicht herstellen,
Dicke Asphaltdeckschicht = 4 cm
mit heiß verarbeitbarer Fugenmasse, Typ N 2, einschließlich zugehörigem und zuvor aufgetragenem Voranstrichmittel.
in Teillängen, mehrmalige Anfahrt entsprechend Teilabschnitten ist einzukalkulieren,
Menge: 18,000 m

**2.1.41 Abstumpfungsmaßnahme durchführen**
Abstumpfungsmaßnahme zur Erhöhung der Anfangsgriffigkeit durch gleichmäßiges Aufbringen und Einwalzen von
Abstreumaterial durchführen.
Nicht gebundenes Material aufnehmen und der
Verwertung nach Wahl des AN zuführen.
Abstreumaterial = Lieferkörnung 1/3.
Aus Gestein wie grobe Gesteinskörnung in
Asphaltdeckschicht.
Abstreumenge 1,0 kg/m2.
Maschinell aufstreuen.
Menge: 18,000 m2

**2.1.42 Wassergebundene Decke liefern und herstellen**
Wassergebundene Decke gemäß RLW 99 liefern und herstellen,
Aufbau: 20 cm Kiestragschicht 0/45,
 gemäß ZTV LW 16
 5 cm Deckschicht Splitt-Sand-Gemisch 0/11 mm,  gemäß ZTV LW 16
Alle Schichten sind unter optimalem Wassergehalt einzubauen und bis zu Standfestigkeit zu verdichten.
Einzurechnen im EP ist die Wiederherstellung der Bankette.
Die Abrechnung erfolgt nach Regelquerschnitt der Rohrgräben.
Menge: 50,000 m²

**2.1.43 Ausbesserung Fahrbahndecke SD**
wie Pos. 2.1.42, jedoch
Wassergebundene Decke gemäß RLW 99 liefern und für Ausbesserung an vorhandener Wegebefestigung zur Sicherstellung Baustellenzufahrt bzw. Ausbessung infolge Bauarbeiten fachgerecht herstellen,
Die Abrechnung erfolgt nach Wiege-, Lieferschein
Menge: 120,000 to

**2.1.44 provisorischer Deckenschluss**
der Baugruben, Rohrgräben
Art der Befestigung: Betonrechteckplaster
fachgerecht einschl. Unterbau herstellen sowie
Rückbau und Beseitigung nach Abschluss der
Umbindearbeiten
Menge: 15,000 m2

**2.1.45 Höhenanpassung EBG/Straka**
Einbaugarnituren sowie Straßenkappen der Absperrarmaturen auf endgültige Höhe bringen,einschl. Anpassen der Oberflächen an Straßenkappen
einschl. aller Nebenarbeiten und Erschwernisse,
abgerechnet wird je Absperrarmatur, mehrmaliges anpassen entsprechend Baufortschritt ist einzukalkulieren.
Menge: 9,000 Stck

**2.1.46 Betondecke Schieberkreuze, F > 3 bis 5 m²**
Umpflasterung für Schieberkreuze als ebene Betonfläche aus unbewehrten Normalbeton, DIN 1045-1, C20/25  XC4  XF1
herstellen, in Teilflächen,
Dicke der Betonfläche: 20 cm
Größe der Betonfläche: über 3,0 bis 5,0 m²
Schalung der Fläche umlaufend aus Schalungssteinen aus Beton, Abmessungen ca. 50xx25x17,5 cm, Steine mit Beton verfüllen.
Einschl. aller Schalungs-, Erd-, und Fundamentarbeiten,  Bodenaushub bis 0,35 m Tiefe, Herstellen des Planums sowie einer Schottertragschicht aus Splitt-Sand-Gemisch sowie Einpassen der Straßenkappen der Armaturen.
Überschussboden beseitigen zu Lasten des AN entsprechend den gesetzlichen Bestimmungen (Kreislaufwirtschaftsgesetz), Verwertungsnachweis ist beizubringen,
Menge: 1,000 Stck

**2.1.47 Umpflasterung Straßenkappen, MP/BP**
Pflasterdecke ZTVP-StB für Umpflasterung Straßenkappen der Einbauarmaturen mit Mosaik- und Betonpflastersteinen,
Straßenkappen mit Mosaikpflaster aus Naturstein DIN EN 1342 umpflastern, in Reihen, mit versetzten Fugen,
Tragschicht aus 15 cm verdichtetem Kiessand,
Bettung satt in Mörtelbett, Pflasterfugen verfüllen mit Fugenmörtel
weiters Ausflastern mit Betonpflastersteinen,
Recheckpflaster DIN EN 1338,
Maße 20/10/8 cm,
in Reihen, mit versetzten Fugen,
Tragschicht aus 15 cm verdichtetem Kiessand,
Bettung aus Sand, Körnung 0/2, Dicke 4 cm
Pflasterfugen einschlämmenn mit Natursand,
Einfassung mit Tiefbordsteine DIN EN 1340,
Maße DIN 483, Form TB 100/8/30 cm,
Bordsteine engfugig verlegen mit Bettung und einseitiger Rückenstütze, Bettung und Rückenstütze DIN 18318 aus Beton C12/15 DIN EN 206-1, einschl. aller
erforderlichen Nebenarbeiten fachgerecht verlegen.
Das Einpassen von Steinen und Borden ist einzurechnen, abgerechnet wird je Stck. Straßenkappe.
Menge: 4,000 Stck

#### Titel 2.2 Rohrvortriebsarbeiten TW-VL

*Hinweis: Vorbemerkungen zur Horizontalspülbohrtechnik*
Für die Leitungsverlegung der Trinkwassehauptleitung sind nur Bohranlagen einzusetzen, die in der Lage sind mind. 165 m Druckrohrleitung DN 400 GGG TIS-K unter den vorhandenen geotechnischen Bedingungen in einer Länge zu verlegen. Die Verlegung der Trinkwasserhauptleitung erfolgt in den Abschnitten der Horizontalspülbohrungen im Mittel mit einer Erdüberdeckung von 2,50 m und gem. anliegenden Längsschnitt Anlage 4, Blatt 4.

Die Leitungsverlegung im Horizontalspülbohrverfahren hat so zu erfolgen, dass bei dem Zusammenschluss der einzelnen Rohrstränge der Teilbohrungen in den Montagebaugruben keine unplanmäßigen  Hoch- bzw. Tiefpunkte  sowie keine zusätzlichen Formstücke zur höhenmäßigen Anpassung, wie MMK-Stücke u.d.gl. benötigt werden. Erforderliche Mehrauf-wendungen aller Art für die Herstellung einer waagerechten Rohrstrangverbindung der Teilbohrungen sind in den jeweiligen Einheitspreis einzukalkulieren.

Die zulässigen Zugkräfte und Abwinkelbarkeiten für GGG Druckrohre DN 400 Verbindung sind DVGW-GW 321 Anlage 1 zu entnehmen.

Die Ausführung der Horizontalspülbohrungen hat unter Berücksichtigung des DVGW-Arbeitsblattes GW 321 zu erfolgen.

Die eingesetzte Bohremulsion muss für den Einsatz in der Trinkwasserschutzzone II geeignet sein. Ein entsprechender Nachweis ist vor Baubeginn beizubringen.

**2.2.1 HSBV TWL DN 400 GGG, Hb 3/4**
Einbau einer Trinkwasserleitung DN 400 GGG mit formschlüssiger Muffenverbindung TIS-K in geschlossener Bauweise mittels gesteuerter Horizontalspülbohrtechnik,
einschließlich:
- Baustelleneinrichtung für die Bohrtechnik,
- Herstellen und Wiederverfüllen der Start-, Zwischen- und
  Zielgruben entsprechend ZTVA-StB in erforderlicher Größe,
  befestigte Oberflächen werden gesondert abgerechnet,
- Pilot- und Aufweitbohrungen inkl. aller hierfür
  notwendigen Nebenarbeiten
- Ortung des Spülbohrkopfes im Abstand von mind. 3,00 m
- Lieferung, Herstellung und Aufbereitung der Stützflüssigkeit
  entsprechend den vorherrschenden Boden- und Wasserverhältnissen, sowie  Verfüllen von entstandenen Hohlräumen,
  Entsorgung der Stützflüssigkeit wird gesondert vergütet,.
- Einziehen der Medienrohre einschl. An -und Abtransport
  sowie Aufbau,  Vorhalten und Abbau von erforderlichen
  Hilfsvorrichtungen  für die Vormontage und den Rohreinzug
- Vorhalten von Gerät zum Herstellen von Entlastungsgruben
- Dokumentation des Standortes der Bohranlage für die
  eindeutigen Zuordnung zur Herstellung des Bestandsplanes

Angaben zum Bohrsystem:

Bohr-/ Einzugssystem (Firma, Typ) '....................'

Art der Bohrwerkzeuge '....................'

maximale Zugkraft: '....................' KN

maximale Schubkraft: '....................' KN

minimaler Kurvenradius: '....................' m

Angaben zum Ortungssystem:

Ortungssystem zur Positionskontrolle '....................'

maximale Ortungstiefe: '....................'.m

Angaben zum Bohr- und Einzugvorgang:

in 4 Teilbohrungen mit Teillängen von ca. 75 m bis 165 m

zu erwartendes Drehmoment: '....................' Nm

zu erwartende Zugkraft beim Einzug: '....................'.kN

Rechnerischer Nachweis der Einhaltung der maximal
zulässigen Zugkräfte ist vor Baubeginn nachzuweisen.

maximal bewältigbare Steingröße: '....................' cm
Steine mit größerem Durchmesser stellen beim
verwendeten Bohrverfahren ein Hindernis dar.

Führen von Vortriebsprotokollen mit nachstehenden
Informationen:
- Datum, Uhrzeit des Bohrvorganges bei der Pilotbohrung, dem Aufweiten und dem Rohreinzug
- Aufzeichnung der Vortriebs- bzw.
  Zugkräfte und des Drehmomentes
- Aufzeichnung der horizontalen
  und vertikalen Abweichungen, dabei sind die Maximalwerte hervorzuheben und
- Aufzeichnung des Druckes und der
  Durchflussmenge des Spülmittels

fachgerecht sowie höhen- und gefällegerecht in
Teillängen als Längsleitung zu vorhandenen Straßen- und Wegen unter Berücksichtigung der Forderungen der
Straßenaufsichtsbehörde einschl. aller  Nebenarbeiten und
Erschwernisse inkl. der für die Verbindung der Rohre der Einzelbohrungen erforderlichen Heizwendelmuffen herstellen.

Suchschachtungen zum Auffinden des vorhandenen Anlagenbestandes im Trassenbereich sind in den Einheitspreis einzukalkulieren.

Das Liefern und Vorstrecken der Trinkwasserleitung wird gesondert über die Pos. des Titels 2.3  vergütet.

Erdüberdeckung i.M. von 2,50 m

Herstellung in den Homogenbereichen mit folgenden Eigenschaften und Kennwerten,

vorwiegend Homogenbereich 3 über 4
(A,SE, SU über SU*/ST/TL),
- LAGA Einbauklasse Z0
- Abfallschlüssel 17 05 04
- EBV-Kategorie bis  BM/BG-0
Menge: 485,000 m

**2.2.2 Zulage Ringraumverfestigung**
Einsatz einer selbsterhärtenden Bohrspülung zur erhöhten Stabilisierung und Festigkeit des Bohrkanals der Horizontalspülbohrung zur dauerhaften Vermeidung von Setzungen im Gehweg-, Straßen- und Straßenseitenbereich,

Fabrikat:  HeidelbergCement,
Typ:  DrillMix
oder gleichwertiger Art

Fabrikat: '....................'

Typ: '....................'

als Zulage, berechnet wird der Mehraufwand zur Pos. 2.2.1
Menge: 320,000 m

**2.2.3 Zulage Entsorgung Bohrlochemulsion**
Fachgerechte Entsorgung der Bohrspülemulsion entsprechend Vorgaben des Kreislaufwirtschafts- und Abfallgesetzes einschl. der erforderlichen Transportkosten, Deponie- u. Entsorgungs-/Recyclingkosten und -gebühren,
Mehraufwand für Entsorgung von ungewollt ausgetretenen Bohrspülungen infolge Ausbläser entlang der Bohrstrecke einschl. des damit verbundenen Mehrverbraucha an Bohrspülemulsion sind einzukalkulieren,
abgerechnet wird nach Länge der Horizontalspülbohrung
Menge: 485,000 m

**2.2.4 Umsetzen Bohranlage DN 400**
Umsetzen einschließlich Aus- und Abbau, Zwischentransporte, Umrüstung und Wiederaufbau aller für den Rohrvortrieb benötigten Geräte, Maschinen, Hilfseinbauten und -einrichtungen, betrieblichen und baulichen Anlagen einschl. der damit verbundenen Vorhaltung.
Menge: 2,000 Stck

**2.2.5 Stand-/ Montagefläche HSBV**
Aufbauen, Vorhalten, Warten und Räumen einer provisori-schen Stellflächenbefestigung für Bohrgerät und/oder Rohrleitungsmontage, in Teilflächen,
mit nachstehend einzukalkulierenden Leistungen
- Abtrag Oberboden, Vegetation in erforderlicher Größe,
  seitlich für Wiedereinbau lagern,
- Planum für Stell- und Montagefläche herstellen
- Befestigung und Schutz vorhandenen Oberfläche durch
  Geogitter- und Geotextilbahnen,
- Lieferung und Einbau Schottertragschicht d ca. 15 cm,
- Lieferung und Einbau Betonfahrspurplatten d ca.15 cm
  oder glw. Art, Fugen mit geeigneten Material schließen,
mehrfach wiederverwenden in Bauabschnitten,
einschl. beseitigen und wiederherstellen der unbefestigten Oberflächen entsprechend vorgefundenen Zustand.
Menge: 50,000 m2

**2.2.6 Baugrube Hindernisbeseitigung**
Baugrube zur Hindernisbeseitigung herstellen, vorhalten und beseitigen, bei Erliegen des Rohrvortriebs
Baugrubentiefe über 1,75 bis 3,00 m,
Grundfläche über 5,00 bis 7,50 m²,

Es ist einzurechnen:
Einbringen, Vorhalten und Beseitigen des Verbaus einschl. dichtem Anschluss an die Vortriebsrohre bzw. -maschine, Bodenaushub einschl. sämtlicher Transporte, befestigte Oberflächen werden gesondert vergütet, zwischen lagern, Verfüllen und Verdichten, Abfahren des zum Wiedereinbau nicht geeigneten Bodens, Liefern von Füllboden wird gesondert vergütet, Einbau von Füllboden, Beseitigen bzw. der Abbruch des Hindernisses,
Stillstandzeiten des Rohrvortriebs ab Antreffen des Hinder-nisses werden gesondert vergütet.
Menge: 1,000 Stck

**2.2.7 Bergung Vortriebskopf**
wie Pos. 2.2.6., jedoch
für Bergung des Spülkopfes bei unüberwindlichen Hindernis-sen deren Beseitigung nicht möglich ist bzw. bei Abriss des Bohrkopfes
Menge: 1,000 Stck

**2.2.8 Stillstandszeiten Spülbohranlage**
*** Bedarfsposition mit GB
Vergütung für Stillstandszeiten der Horizontalspülbohranlage gem. Pos. 2.2.1, die nicht auf das Verschulden des AN zurückzuführen sind.
Abgerechnet wird nach tatsächlicher Stillstandszeit
jedoch nicht mehr als 8 h/d.
Die vergütete Dauer beträgt nicht länger als zwei
zusammenhängende Tage.
Menge: 16,000 h

#### Titel 2.3 Rohrverlegung

**2.3.1 GGG-Druckrohre DN 400, Stm. reibschl., ZnAl, liefern, verlegen**
Druckrohr aus duktilem Gusseisen für Trinkwasser
nach DIN EN 545, mit DVGW-Zertifizierungszeichen,
mit reibschlüssiger Steckmuffenverbindung Steckmuffenverbindung einschl. Dicht-Haltering aus EPDM und Kennzeichnungsring,
mit Abnahmeprüfzeugnis 3.2 nach DIN EN 10204 und Lieferschein für die Baustelle

Auskleidung: Zementmörtel auf Basis von  Hochofenzement nach DIN EN 545
Außenschutz: Zink-Aluminium-Legierung (ZnAl 85-15)
  mit oder ohne andere Metalle,
  in einer  flächenbezogenen Masse von
  mind. 400 g/m² und blaue Kunstharz--
  Deckbeschichtung

Baulänge: 6 m
DN:  400
Betriebsdruck: PN 10
Typ:  Zn-Al
Verbindung: STANDARD Vi
oder gleichwertig

Fabrikat: '....................'

Typ: '....................'

Verbindung: '....................'

Muffen- und Einsteckendenseite mit PE-Kappen verschlossen, liefern und fachgerecht in vorhandenen Rohrgraben nach DIN EN 545 und 805 und der Verlegeanleitung des Rohrherstellers verlegen, Passlängen werden gesondert vergütet, Verschnitt nicht.
Abgerechnet wird nach Länge der Rohrleitung entsprechend Bestandsplan, Formstücke werden übermessen.
Menge: 220,000 m

**2.3.2 GGG-Druckrohre DN 400, C 50, formschl. ZMU, Einzelrohrm., HSBV**
Druckrohr aus duktilem Gusseisen für Trinkwasser,
nach DIN EN 545, mit DVGW-Zertifizierungszeichen,
mit formschlüssiger Steckmuffenverbindung, Trennung von Dicht- und Haltefunktion, einschließlich Dichtung aus EPDM und Haltering aus duktilem Gusseisen,
mit Abnahmeprüfzeugnis 3.2 nach DIN EN 10204 und Lieferschein für die Baustelle

Auskleidung: Zementmörtel auf Basis von  Hochofenzement nach DIN EN 545
Außenschutz: Zink-Aluminium-Legierung (ZnAl 85-15)
  mit oder ohne andere Metalle,
  in einer  flächenbezogenen Masse von
  mind. 400 g/m² und blaue Kunstharz--
  Deckbeschichtung und polymermodifizierte
  Zementmörtel-Umhüllung nach DIN EN
  15542 mit Epoxidharz-Grundierung,
  Umhüllung der Rohrverbindung mit
  Schutzmanschette

einschließlich Muffenschutz aus  Gummi - Schutzmanschette und Blechkonus über der Muffe. Der Blechkonus ist bauseits umzubördeln,

Baulänge: 6 m
DN:  400
Betriebsdruck: PN 10
Typ:  ZMU
Verbindung: UNIVERSAL STANDARD TIS-K
Druckklasse: C 50
oder gleichwertig

Fabrikat: '....................'

Typ: '....................'

Verbindung: '....................'

Muffen- und Einsteckendenseite mit PE-Kappen verschlossen, liefern und fachgerecht für Einbau in Horizontalspülbohrtechnik nach DIN EN 545 und 805 und der Verlegeanleitung des Rohrherstellers in Einzelrohrmontage für HSBV vorstrecken, Passlängen werden gesondert vergütet, Verschnitt nicht.
Abgerechnet wird nach Länge der Rohrleitung entsprechend Bestandsplan, Formstücke werden übermessen.
Aufbauen, Vorhalten sowie Abbauen einer geeigneten Rohreinzugsvorrichtung für Einzelrohrmontage, Ausführung nach Wahl des AN, für den einzuziehenden GGG-Rohrleitungsstrang sind in den EP einzukalkuklieren.
Menge: 484,000 m

**2.3.3 GGG-Druckrohre DN 400, C 64, formschl. ZMU, Einzelrohrm., HDD**
Druckrohr aus duktilem Gusseisen für Trinkwasser,
nach DIN EN 545, mit DVGW-Zertifizierungszeichen,
mit formschlüssiger Steckmuffenverbindung, Trennung von Dicht- und Haltefunktion, einschließlich Dichtung aus EPDM und Haltering aus duktilem Gusseisen,
mit Abnahmeprüfzeugnis 3.2 nach DIN EN 10204 und Lieferschein für die Baustelle

Auskleidung: Zementmörtel auf Basis von  Hochofenzement nach DIN EN 545
Außenschutz: Zink-Aluminium-Legierung (ZnAl 85-15)
  mit oder ohne andere Metalle,
  in einer  flächenbezogenen Masse von
  mind. 400 g/m² und blaue Kunstharz--
  Deckbeschichtung und polymermodifizierte
  Zementmörtel-Umhüllung nach DIN EN
  15542 mit Epoxidharz-Grundierung,
  Umhüllung der Rohrverbindung mit
  Schutzmanschette

einschließlich Muffenschutz aus  Gummi - Schutzmanschette und Blechkonus über der Muffe. Der Blechkonus ist bauseits umzubördeln,

Baulänge: 6 m
DN:  400
Betriebsdruck: PN 10
Typ:  ZMU
Verbindung: UNIVERSAL STANDARD TIS-K
Druckklasse: C 64
oder gleichwertig

Fabrikat: '....................'

Typ: '....................'

Verbindung: '....................'

Muffen- und Einsteckendenseite mit PE-Kappen verschlossen, liefern und fachgerecht für Einbau in Horizontalspülbohrtechnik nach DIN EN 545 und 805 und der Verlegeanleitung des Rohrherstellers in Einzelrohrmontage für HSBV vorstrecken, Passlängen werden gesondert vergütet, Verschnitt nicht.
Abgerechnet wird nach Länge der Rohrleitung entsprechend Bestandsplan, Formstücke werden übermessen.
Aufbauen, Vorhalten sowie Abbauen einer geeigneten Rohreinzugsvorrichtung für Einzelrohrmontage, Ausführung nach Wahl des AN, für den einzuziehenden GGG-Rohrleitungsstrang sind in den EP einzukalkuklieren.
Menge: 528,000 m

**2.3.4 Zulage Rohranlieferung GGG-Druckrohr, Umladung**
Zulage für Rohranlieferung auf Gosewinkler Seite, Gosewinkler Weg nicht befahrbar für Schwerlasttransport
mit Sattelzug,
Rohranlieferung zum örtlichen Rohrhandel oder anderen geeigneten Lagerplatz des AN, umladen der Rohrbündel auf LKW und zur Baustelle verbringen einschl. aller Ladearbeiten, Krangestellung und aller Transporte,
Entfernung bis 15 km
Menge: 1,000 Psch

**2.3.5 Glattrohre DN 400 GGG**
Kürzen von Druckrohren aus duktilem Gusseisen DN 400
zur Herstellung von Passrohren (Glattrohre) entsprechend Vorschrift des Rohrherstellers
einschl. Außenschutz der Schnittflächen als Zulage
Menge: 11,000 Stck

**2.3.6 Glattrohre DN 400 GGG ZMU**
Kürzen von Druckrohren aus duktilem Gusseisen DN 400
mit Außenschutz ZM-Umhüllung zur Herstellung von Passrohren (Glattrohre) entsprechend Vorschrift des Rohrherstellers
einschl. Außenschutz der Schnittflächen als Zulage
Menge: 5,000 Stck

**2.3.7 PE-HD-Druckrohre d 180 PE100, SDR 11**
Druckrohre für die Trinkwasserversorgung nach
DVGW Arbeitsblatt GW 335 A2, DIN EN 12201,
DIN 8074/8075,
als coextrudiertes PE 100 Rohr, SDR 11, 16 bar, mit einer innenliegenden, schwarzen Trägerschicht und einer äußeren, ca. zehnprozentigen, blauen Signalschicht zur Verlegung im Sandbett,

DN 150 (d 180 x 16,4 PE 100 SDR 11)

Fabrikat: '....................'

Typ: '....................'

als Passlänge für Einbindungen liefern sowie höhen- und fluchtgerecht in vorhandene Gräben  fachgerecht nach DIN EN 805 und KRV Verlegeanleitungen zu verlegen.
Rohrverbindungen nach Wahl des AN, Elektroschweißmuffenverbindung bzw. Stumpfschweißverbindungen,
Rohr- und Schweißverbindungen einschließlich
Verbindungsmaterial (Muffen etc.) sowie Verschnitt bei Anfertigung von Passlängen werden nicht gesondert vergütet.
Abgerechnet wird nach Länge der Rohrleitung entsprechend
Bestandsplan, Formstücke werden übermessen.
Menge: 10,000 m

**2.3.8 PE-HD-Druckrohre d 63 PE100, SDR 11**
wie Pos. 2.3.7, jedoch
Druckrohre für die Trinkwasserversorgung nach
DVGW Arbeitsblatt GW 335 A2, DIN EN 12201,
DIN 8074/8075, als coextrudiertes PE 100 Rohr, SDR 11,
10 bar, mit einer innenliegenden, schwarzen Trägerschicht und einer äußeren, ca. zehnprozentigen, blauen Signalschicht zur Verlegung im Sandbett,

DN 50 (d 63 x 5,8 PE 100 SDR 11)

als Passlänge für Einbindungen liefern sowie höhen- und fluchtgerecht in vorhandene Gräben  fachgerecht nach DIN EN 805 und KRV Verlegeanleitungen zu verlegen.
Verschnitt bei Anfertigung von Passlängen werden nicht gesondert vergütet.
Abgerechnet wird nach Länge der Rohrleitung entsprechend
Bestandsplan, Formstücke werden übermessen.
Menge: 6,000 m

**2.3.9 Flanschabsperrklappe DN 400, Unterflur**
Absperrklappe für Druckrohrleitungen für Trinkwasser,
DIN EN 593, weichdichtend, aus Gusseisen mit Kugelgraphit,
Baulänge nach DIN EN 228-1, Grundreihe 14,
Bauform doppelexentrisch,
mit DVGW-Zertifizierungszeichen,
für erdüberdeckten Einbau,
einschl. Getriebe mit freiem Wellenende, Flanschanschlussmaße nach DIN EN 1092-2

Beschichtung: innen und außen Epoxy-Pulverbeschichtung nach DIN 3476 bzw. DIN 30677-2

Nennweite:  DN 400
Nenndruck:  PN 10

Fabrikat: '....................'

Typ: '....................'

einschl. Verbindungs- und Dichtmaterial
liefern und betriebsferitig montieren
Menge: 3,000 Stck

**2.3.10 Flanschabsperrschieber DN 150**
Keil-Ovalschieber, nach DIN EN 1171 (DIN 3352-4B),
Anforderungen und Prüfungen nach DIN 12266
(DIN 3230-4) für Trinkwasser,
Gehäuse, Deckel und Absperrkeil aus Gusseisen mit
Kugelgraphit EN-GJS-400-15 (GGG-40),
mit innenliegendem Spindelgewinde,
weichdichtend,
innen und außen EP-P-Beschichtung, blau,
RAL 5005 nach GSK-Richtlinien,
schraubenlose, selbstdichtende Deckelverbindung,
zulässige Temperatur des Mediums bis 50°C,
mit Flanschen nach DIN EN 1092-2,
Flanschanschlussmaße nach DIN 2501
Baulänge nach DIN EN 558-1 Reihe 15

Nennweite: DN 150
Nenndruck: PN 10

Fabrikat: '....................'

Typ: '....................'

einschl. Verbindungs- und Dichtmaterial
liefern und betriebsferitig montieren
Menge: 1,000 Stck

**2.3.11 Flanschabsperrschieber DN 100**
wie Pos. 2.3.10, jedoch
Keil-Ovalschieber DN 100,
nach DIN EN 1171 (DIN 3352-4B),
Anforderungen und Prüfungen nach DIN 12266
(DIN 3230-4) für Trinkwasser,
einschl. Verbindungs- und Dichtmaterial
liefern und betriebsferitig montieren
Menge: 1,000 Stck

**2.3.12 Flanschabsperrschieber DN 80**
wie Pos. 2.3.10, jedoch
Keil-Ovalschieber DN 80,
nach DIN EN 1171 (DIN 3352-4B),
Anforderungen und Prüfungen nach DIN 12266
(DIN 3230-4) für Trinkwasser,
einschl. Verbindungs- und Dichtmaterial
liefern und betriebsferitig montieren
Menge: 1,000 Stck

**2.3.13 Muffen-Kolbenschieber 2"**
Muffen-Kolbenschieber,
DIN-DVGW-zertifiziert nach 3546-1, für Erdeinbau, für Wasser PN 16,
Zur Erfüllung der Trinkwasserverordnung
Messingrad aus bleifreiem, entzinkungsresistentenm Silicium-Messing (CW24R), gem. der Liste trinkwasserhygienisch geeigneter metallener Werkstoffe des Umweltbundesamtes.
Nicht steigende Spindel aus austentitischem Edelstahl mit mind. 17% Chrom-Anteil, mit mehrgängigem Rundgewinde und doppelter O-Ring-Spindel-Abdichtung, weichdichtendem EPDM-Kolben, freier und glatter Durchgang, Oberteil mit Linksgewinde und Bajonettriegel, mit beiderseits Innengewinde nach DIN EN 10226-1

Nennweite:  2"
Nenndruck:  PN 16

Fabrikat: '....................'

Typ: '....................'

einschl. Verbindungs- und Dichtmaterial,
liefern und betriebsferitig montieren
Menge: 1,000 Stck

**2.3.14 Ventilanbohrarmatur d 180/ Abgang 2"**
nach DIN 3543 für Anbohrungen unter Druck
mit Verwendung des Ventil-Montageschlüssels,
Ventilanbohrarmatur zum Aufschweißen für PE-Rohre mit Stanzfräser, mit DVGW-Registrierung,
Eckventil aus Messing, bleifrei,
Ventil beidseitig 45° schwenkbar
Anschlussschelle mit Unterteil PE 100 zum aufschweißen,
für PE-HD- Rohre d 180 aus PE 100, SDR 11
mit seitlichem Gewindeabgang 2",
Bohrung 44 mm

Fabrikat/Typ: Von Roll Fig. 8305
oder gleichwertiger Art

gewählt:
Fabrikat: '....................'

Typ: '....................'

liefern und betriebsfertig montieren einschl. Anbohrung.
Menge: 1,000 Stck

**2.3.15 Überflurhydrant DN 80, Form AUD**
Überflurhydrant mit Anschlussflansch PN 16
nach DIN EN 1092-2; Form AUD mit zusätzlicher Absperrung; Umfahrausführung mit montagefreundlicher Sollbruchstelle; drehbare Ausführung mit Losflansch an der Sollbruchstelle;
Mit zwei B-Festkupplungen und Deckkapseln aus Aluminium. Selbsttätige Entleerung und Druckwasserschutz. Sicherheitsverriegelung der Innengarnitur. Inklusive Sickerpackung aus Schaumpolystyrol.

Sämtliche Materialien in Kontakt mit Trinkwasser entsprechend dem aktuellen Stand der UBA Leitlinien, Elastomere und Kunststoffteile entsprechend KTW-Empfehlung und DVGW W 270;

DVGW geprüft und registriert, CE-Markierung nach DIN EN 14384.

Werkstoffe:
Fuß, Säulenunterteil, Säulenoberteil: Gusseisen EN-GJS-500-7 (JS 1050)
Haube, Festkupplungen und Deckkapseln: Aluminium
Gestänge und Spindel: X20Cr13
Führungsstück, Spindellagerung, Sollbruchkupplung, Verschlussmutter: Sondermessing
Sitzring: Messing gummiert EPDM
Dichtkolben: komplett vulkanisiert EPDM

Oberflächenschutz:
Fuß und Säulenunterteil innen und außen, Säulenoberteil innen Düker etec Email blau nach DIN EN ISO 11177, DEV-Richtlinie Bodenklasse III
Säulenoberteil außen Düker Email rot

Überflurhydrant Form AUD, DN 80, PN 16 mit Sollbruchstelle, mit zusätzlicher Absperrung

Rohrdeckung: 1,25 m

Fabrikat: '....................'

Typ: '....................'

mit Sickerstein liefern und betriebsfertig montieren
sowie herstellen einer 30 cm dicken Sickerpackung aus
Kiessand.
Eine Durchflussmessung des Hydranten sowie die Dokumentation auf Datenblatt des AG ist einukalkulieren.
Menge: 1,000 Stck

**2.3.16 BEV-Kompaktschacht DN 495/ DN 100**
BEV-Kompaktschacht mit sanft schließendem Hochleistungs- 3-Wege Be- und Entlüftungsventil für Trinkwasser.
Bedienung durch eine Person - unter Betriebsdruck - von der Geländeoberfläche / ohne Schachteinstieg.
Kompaktschacht - bei Verwendung einer Spülgarnitur - auch zum Spülen der Druckleitung nutzbar.

-- Technische Merkmale des Schachtsystems --
Kompaktschacht in wasserdichter Ausführung,
Prozessanschluss: Flansch DN 100
Druckstufe: PN16
Bauhöhe: 875 mm
Außendurchmesser: 495 mm
Getriebeuntersetzte Absperrarmatur mit vollem Durchgang DN 80, komplett aus Edelstahl.
Monolithischer PE-Schacht mit Auftriebssicherungsrippen ǀ stabiler PE-Deckel mit 100 kg Traglast.
Kaminanschluss (PEHD-Spitzende, da160, 200 mm Länge) seitlich in Schachtwand verschweißt
Entleerungsanschluss (PEHD-Spitzende, da160, 200 mm Länge) seitlich am Boden/Schachtwand verschweißt
um das Spülwasser abzuleiten.
Hinweis: Bauseits muss eine Drainage/Schacht so ausgelegt werden, dass das Spülvolumen aufgenommen werden kann und ein Rücklaufen nicht möglich ist.
Zudem muss ein Schutz vor Kleinstlebewesen installiert werden.

-- Technische Merkmale des Ventileinsatzes -
Sanft schließendes Membran-3-Wege Be- und Entlüftungsventil für Trinkwasser
Funktionskontrolle und Spülfunktion über großen Düsenquerschnitt ohne Demontage
Aktiv druckstoßdämpfend durch membrangesteuerten Schließvorgang.
Hygiene: Große Düse im trockenen, drucklosen Zustand geschlossen.
Zertifiziert nach DIN/DVGW, ÖVGW und SVGW
Prozessanschluss: Flansch DN 100
Druckstufe: PN 16 (Arbeitsdruck: 0,2 - 16 bar)
Zu-/Abluftanschluss: 3" IG
Große Düse:  5.153mm² (Belüftung und Anfahr-Entlüftung) mit metallischem Dichtsitz und Lippendichtung
Kleine Düse:  7,8 mm² (Dauer-/Betriebsentlüftung) mit selbstreinigender Rolldichtung
Gehäusewerkstoff: GGG+EKB (Duktilguss, mit hochwertiger Epoxid-Beschichtung)
Bauhöhe: 293 mm, Gewicht: 14 kg

Bajonettadapter, angeflanscht an das Be- und Entlüftungsventil, zur Verriegelung des Ventils in der Absperrarmatur.
Bajonettadapter aus Edelstahl mit vollem Durchgang (3"), doppelter O-Ring-Abdichtung und Spülrohr-Abgang.
Edelstahl-Spülrohr am Bajonettadapter mit Kugelhahn und 2m flexiblem PVC-Spiralschlauch für gefahrlose Druckentspannung.

Anschlussflansch: DN 100, PN 16

Fabrikat:  AIRVALVE Flow Control
Typ:  BEVG-D-070

oder gleichwertiger Art

Fabrikat: '....................'

Typ: '....................'

Bedienschlüssel zur Betätigung der Absperrarmatur, sowie Entnehmen/Einsetzen Ventils,
einschl. Verbindungs- und Dichtmaterial liefern und
betriebsfertig montieren
Menge: 1,000 Stck

**2.3.17 BEV-Kamin 6"**
Ventilationskamin für BEV-Kompaktschacht Pos. 2.3.17,
Kamin vollständig aus Edelstahl, mit Schwanenhals,
robuste Schweißkonstruktion mit Bodenanker,
Abmessungen: 6", d 159 mm
Edelstahl-Insektensieb mit 0,8 mm Maschenweite
Bauhöhe 1.800 mm
mit Anschlussset für Kompaktschächte, Anschluss KG dA 160 mm
einschl. KG-Pass- und Übergangsstücke DN 150 liefern und betriebsfertig an Kompaktschacht Pos. 2.2.17 anbauen.
Menge: 1,000 Stck

**2.3.18 BEV-Sickerrigole**
Rigolengesamtsystem für BEV-Kompaktschacht Pos. 2.3.17 zuir schadlosen Aufnahme des Spülvolumens,,
Rigolengesamtsystem bestehend aus 100% PP Neumaterial, Farbe blau;
für den Einsatz in Verkehrslasten bis max. SLW 60 bei geeignetem Aufbau; Gesamtsystem dreidimensional anbau- und erweiterbar. Nachweis der Langzeitfestigkeit für 50 Jahre gemäß DIN EN ISO 899; produktionsbegleitende Überprüfung der Materialeigenschaften gemäß ISO 1133. Alle Speicherelemente mit integrierten Verbindern ohne zusätzliche Horizontal-/ Vertikalverbinder montierbar; mit integrierten Tragegriffen. Speicherelemente mit integriertem 5 in 1 Säulensystem zur Aufnahme hoher Belastungen. Über die gesamte Bauhöhe und in allen Lagen durchgehend lichte Weite zwischen den Säulen von 260 mm (Stirnseite) bzw. 370 mm (Längsseite). Ohne innenliegende Trennwände und Sohlsprünge für eine durchgehende, lagenweise, dreidimensionale Inspizierbarkeit. Spülbarkeit der Rigole bis 120 bar inklusive der versickerungswirksamen Flächen, sowie aller statisch relevanten Bauteile. Bodenplatten mit Aufnahme für Säulensystem in offener Gitterstruktur.
Alle Bodenplatten mit Anfahrschrägen zur Führung von Inspektions- und Reinigungsgerät; Seitenplatten in offener Gitterbauweise mit integrierter Aufhängung und lösbarem Klick-System.

Optische Inspizierbarkeit der Rigole mittels Kamerabefahrung:
Bei der Inspektion handelt es sich um eine Abnahme im betriebsfähigen Zustand welches zu dokumentieren ist.
Die Inspektion erfolgt über das komplette Speichervolumen der Rigole, um den korrekten Aufbau und die bautechnische Schadenfreiheit zu überprüfen.
Etwaige Schäden sind korrekt einzumessen und zu dokumentieren.
Die Filme sowie das Abnahmeprotokoll ist dem AG zu übergeben.
Weitergehende Prüfungen sind zwischen AG und AN abzustimmen.

Gesamtrigole mit Speichervolumen je nach Ausführung von 95% bis über 96%  bestehend aus:
- Speicherelement 1200 x 600 x 600 mm
- Bodenplatten
- Seitenplatten
- Anschlussplatte DN/OD 160

Bauhöhe 1. Lage: 630 mm, jede weitere Lage 600 mm

Rigolenspezifikation:
einlagiges Rigolensystem mit 2 hintereinanderliegenden Speicherelementen
Abmessung der Gesamtrigole (LxBxH): 2400 x 600 x 630 mm
Anzahl Zuläufe:  1
Zulaufdimensionen:  DN 150 KG, dA 160 mm

einschl. 1 Stck. Inspektions- und Reinigungsschacht DN 315
Als Zugang für Inspektions-und Reinigungsgerät und mit zusätzlicher Be- und Entlüftungsfunktion für Komplettrigolensysteme.
I+R Schachtsystem bestehend aus:
Schachtadapter, Schachtrohr, belüfteter Teleskopabdeckung mit integriertem Schmutzfangeimer sowie allen benötigten
Dichtungen.
Schachtdurchmesser DN/ID 315
Bauhöhe: 1,35 - 1,78 m
Abdeckung: quadratisch, Klasse D 400
Farbe: Grün

einschl. Vliesstoff PP Typ (TS30) zur Umhüllung Sickerrigole
Geotextilrobustheitsklasse:  GRK 3
Flächengewicht:  155 g/m²
Dicke bei 2 kPa:  1,2 mm
Stempeldurchdrückkraft(x*-s):  >1.800 N
Charakteristische Öffnungsweite O90: 0,1 mm
Wasserdurchlässigkeit kv:  0,1 m/s

Fabrikat:  Wavin
Typ:  Q-Bic Plus

oder gleichwertiger Art

Fabrikat: '....................'

Typ: '....................'

mit Anschlussset für Kompaktschächte, Anschluss KG dA 160 mm einschl.KG-Pass- und Übergangsstücke DN 150 liefern und betriebsfertig an Kompaktschacht Pos. 2.2.17 entsprechend der Einbauanleitung des Herstellers fachgerecht einbauen.
Menge: 1,000 Stck

**2.3.19 Teleskop-Einbaugarnitur Klappe 600, m. Stellungsanz. u. RW**
Teleskop-Einbaugarnitur für Absperrklappe DN 400
stufenlos verstellbar und auszugsicher,
komplett mit Kunststoffhülsrohr, Kuppelmuffe und Vierkantschoner aus duktilem Gusseisen, verzinkt,
Kunststoffteile aus PE / PP / TPE,
mit Schmutz- und wasserdichtem Gummieinsatz für Glocke gem. DVGW-GW 226

Ausführung: Quadratroht und Vierkantstahl aus Stahl S235JR, feuerverzinkt, mit Stellungsanzeige und mechanisches Räderwerk 47 U/Hub, einschl. Schutzhaube für mechanischen RW mit Schoner

Nennweite: DN 400
Nenndruck: PN 10

Rohrdeckung 1,40 m - 2,40 m

Fabrikat: '....................'

liefern und betriebsfertig montieren
Menge: 3,000 Stck

**2.3.20 Teleskop-Einbaugarnitur KOS DN 80 - DN 150**
Teleskopeinbaugarnitur GW 336 mit standardisierter Schnittstelle gemäß Arbeitsblatt GW 336-1 (A).
DVGW geprüft gemäß technischer Prüfgrundlage DVGW 336-2 (P).
Gestänge feuerverzinkt gem. DIN EN 10240,
ohne Kuppelmuffe, mit Anschlußbohrung.
Vierkantschoner (gem. DIN 3223 C) aus GJS400-15,
verzinkt gem. DIN EN 12329 und DIN 50961. Verbindungsstifte aus Edelstahl 1.4301.
Auszugsicherung des Gestänges mind. 150 N. Selbsthemmend in jeder Auszugsposition durch PE-Dichtmanschette auf dem Quadratrohr.
Drehmomente gemäß GW336-2 (P).
Dreiteilige PE-Schutzrohrsystem mit verschweißter Zentrierkappe und verschweißter Glocke gemäß GW336-1 (A). Komplett schmutz- und wasserabweisend. Inkl. einer Markierungsscheibe beidseitig nutzbar (Gas und Wasser) und einem universal Glockendichteinsatz.
Schnittstellengröße II:
Innenvierkant 25 mm, Hülsrohrglocke Ø 80 mm für Schieber 40 ≤ DN ≤ 150, Drehmoment max. 250 Nm

Rohrdeckung 1,26 m - 2,36 m

Fabrikat: '....................'

liefern und betriebsfertig montieren
Menge: 3,000 Stck

**2.3.21 Teleskop-Einbaugarnitur MKS**
wie Pos.2.3.20, jedoch
Teleskopeinbaugarnitur GW 336 für Hausanschluss- armaturen,  Schnittstellengröße I:
Innenvierkant 20 mm, Hülsrohrglocke Ø 80 mm,
für Muffenkolbenschieber

Rohrdeckung 0,90 m - 1,55 m

liefern und betriebsfertig montieren
Menge: 36,000 Stck

**2.3.22 Straßenkappe AK DN 400**
Straßenkappe DIN 4056-W1,
für Absperrklappen mit Stellungsanzeige DN 400,
DVGW-geprüft nach DIN 3580,
aus Gußeisen GG,
Bolzen und Steg aus nichtrostendem Stahl
Aufschrift 'W'.

Fabrikat: '....................'

einschl. Trag- und Umrandungsplatte liefern und betriebsfertig
montieren.
Menge: 3,000 Stck

**2.3.23 Straßenkappe KOS, DIN 4056**
Straßenkappe DIN 4056-W1,
für Absperrarmaturen KOS DN 50 - 100
Gehäuseteil aus Kunststoff,
Deckel aus Gußeisen GG,
Bolzen und Steg aus nichtrostendem Stahl
Aufschrift 'W'.

Fabrikat: '....................'

einschl. Tragplatte liefern und betriebsfertig montieren.
Menge: 4,000 Stck

**2.3.24 BEV-Schachtabdeckung DN 625, tagwasserdicht**
Schachtabdeckung nach DIN EN 124-2,
Klasse D 400, Lichte Weite 600mm,
mit Komfortverschluss ohne Verschraubung,
mit Führungsnase und Führungsbahn für ein einfaches Einlegen und Verschließen des Deckels,
mit Kulissenführung zur Sicherung gegen Herausschleudern, mit Wassereinttrittshemmung
Beton-Guss-Rahmen, mit durchgängiger Gussschürze, mit Führungsbahn und Kulissenführung, lichte Weite 600mm, rund, Rahmenhöhe 140mm, mit öl- und benzinbeständiger NBR-Dichtung, mit integrierter Löseöffnung
Voll-Guss-Deckel, mit Wassereintrittshemmung, ohne Schrauben, mit seitlicher Einlage für verringerten Schmutzeintrag
Gewicht 172,5 kg

Fabrikat: Meierguss
Typ:  MEILOCK

oder gleichwertiger Art

Fabrikat: '....................'

Typ: '....................'

liefern und und betriebsfertig an BEV-Kompaktschacht nach Herstelleranweisung einbauen..
Menge: 4,000 Stck

**2.3.25 T-Stück DN 400/DN 400**
DIN EN 545
Flanschstück mit Flanschstutzen
DN 400/DN 400
Flanschanschluss nach DIN EN 1092 - 2,
Beschichtung innen und außen:
EP-P (Epoxid-Pulver) in 250 µm Schichtdicke
einschl. Verbindungs- und Dichtmaterial
liefern und betriebsfertig montieren
Menge: 1,000 Stck

**2.3.26 T-Stück DN 400/DN 200**
wie Pos. 2.3.25, jedoch
T-Stück DN 400/DN 200
liefern und betriebsfertig montieren
Menge: 1,000 Stck

**2.3.27 T-Stück DN 200/DN 80**
wie Pos. 2.3.25, jedoch
T-Stück DN 200/DN 80
liefern und betriebsfertig montieren
Menge: 1,000 Stck

**2.3.28 FFR-Stück DN 400/DN 200**
DIN EN 545
Flanschübergangsstück
DN 400/DN 200
Flanschanschluss nach DIN EN 1092 - 2,
Beschichtung innen und außen:
EP-P (Epoxid-Pulver) in 250 µm Schichtdicke
einschl. Verbindungs- und Dichtmaterial
liefern und betriebsfertig montieren
Menge: 1,000 Stck

**2.3.29 FFR-Stück DN 250/DN 150**
wie Pos. 2.3.28, jedoch
Flanschübergangsstück
DN 200/DN 150
liefern und betriebsfertig montieren
Menge: 1,000 Stck

**2.3.30 FFK-Stück DN 400/11°-30°**
DIN EN 545
Doppelflanschbogen 11° - 30°, DN 400
Flanschanschluss nach DIN EN 1092 - 2,
Beschichtung innen und außen:
EP-P (Epoxid-Pulver) in 250 µm Schichtdicke
einschl. Verbindungs- und Dichtmaterial
liefern und betriebsfertig montieren
Menge: 1,000 Stck

**2.3.31 Q-Stück DN 100**
DIN EN 545
Doppelflanschbogen 90°, DN 100
Flanschanschluss nach DIN EN 1092 - 2,
Beschichtung innen und außen:
EP-P (Epoxid-Pulver) in 250 µm Schichtdicke
einschl. Verbindungs- und Dichtmaterial
liefern und betriebsfertig montieren
Menge: 1,000 Stck

**2.3.32 Q-Stück DN 80**
wie Pos. 2.3.31 jedoch
Doppelflanschbogen 90°, DN 80
liefern und betriebsfertig montieren
Menge: 1,000 Stck

**2.3.33 N-Stück DN 100**
DIN EN 545
Flanschfußbogen 90°, DN 100
Flanschanschluss nach DIN EN 1092 - 2,
Beschichtung innen und außen:
EP-P (Epoxid-Pulver) in 250 µm Schichtdicke
einschl. Verbindungs- und Dichtmaterial
liefern und betriebsfertig montieren
Menge: 1,000 Stck

**2.3.34 N-Stück DN 80**
wie Pos. 2.3.33 jedoch
Flanschfußbogen 90°,  DN 80
liefern und betriebsfertig montieren
Menge: 1,000 Stck

**2.3.35 FF-Stück DN 100, L - 0,5 m**
DIN EN 545
Flanschenpassrohr DN 100
Baulänge bis 0,5 m
Flanschanschluss nach DIN EN 1092 - 2,
Beschichtung innen und außen:
EP-P (Epoxid-Pulver) in 250 µm Schichtdicke
einschl. Verbindungs- und Dichtmaterial
liefern und betriebsfertig montieren
Menge: 1,000 Stck

**2.3.36 FF-Stück DN 80, L - 0,5 m**
wie Pos. 2.3.35 jedoch
DN 80
Baulänge bis 0,5 m
liefern und betriebsfertig montieren
Menge: 2,000 Stck

**2.3.37 XR-Stück DN 200/100**
DIN EN 545
Übergangsflansch DN 200/100
Flanschanschluß nach DIN EN 1092 - 2, PN 10
Beschichtung beidseitig:
EP-P (Epoxid-Pulver) in 250 µm Schichtdicke
einschl. Verbindungs- und Dichtmaterial
liefern und betriebsfertig montieren
Menge: 1,000 Stck

**2.3.38 X-Stück DN 400**
DIN EN 545
Blindflansch DN 400
Flanschanschluß nach DIN EN 1092 - 2,
Beschichtung beidseitig:
EP-P (Epoxid-Pulver) in 250 µm Schichtdicke
einschl. Verbindungs- und Dichtmaterial
liefern und betriebsfertig montieren
Menge: 3,000 Stck

**2.3.39 X-Stück DN 300**
wie Pos. 2.3.38 jedoch
Blindflansch DN 300
liefern und betriebsfertig montieren
Menge: 2,000 Stck

**2.3.40 F-Stück DN 400, reibschl.**
Einflanschstück (F-Stück) DN 400,
für Druckrohrleitung aus duktilem Gusseisen für Trinkwasser nach DIN EN 545, mit DVGW-Zertifizierungszeichen,
ohne Schweißwulst, mit Losflansch,
für Verbindung Standart Vi oder gleichwertig

Verbindung: '....................'

Flanschanschluss nach DIN EN 1092 - 2, PN 10
innen und außen GSK Epoxy Pulverbeschichtung
nach DIN EN 14901-1,
einschl. Verbindungs- und Dichtmaterial
liefern und betriebsfertig montieren
Menge: 1,000 Stck

**2.3.41 EU-Stück DN 400, Stm. reibschl.**
Flanschmuffenstück (EU-Stück) DN 400
für Druckrohrleitung aus duktilem Gusseisen für Trinkwasser nach DIN EN 545, mit DVGW-Zertifizierungszeichen,
mit reibschlüssiger Steckmuffenverbindung, einschließlich Dicht-Haltering aus EPDM und Kennzeichnungsring,
Verbindung Standart Vi oder gleichwertig

Verbindung: '....................'

Flanschanschluss nach DIN EN 1092 - 2, PN 10
innen und außen GSK Epoxy Pulverbeschichtung
nach DIN EN 14901-1
einschl. Verbindungs- und Dichtmaterial
liefern und betriebsfertig montieren
Menge: 8,000 Stck

**2.3.42 MMK-Stück DN 400/30°, Stm. reibschl.**
Doppelmuffenbogen (MMK-Stück) 30°, DN 400,
für Druckrohrleitung aus duktilem Gusseisen für Trinkwasser nach DIN EN 545, mit DVGW-Zertifizierungszeichen,
mit reibschlüssiger Steckmuffenverbindung, einschließlich Dicht-Halteringen aus EPDM und Kennzeichnungsringen.
Verbindung Standart Vi oder gleichwertig

Verbindung: '....................'

innen und außen GSK Epoxy Pulverbeschichtung
nach DIN EN 14901-1
einschl. Verbindungs- und Dichtmaterial
liefern und betriebsfertig montieren
Menge: 2,000 Stck

**2.3.43 MMK-Stück DN 400/22°, Stm. reibschl.**
wie Pos. 2.3.42, jedoch
Doppelmuffenbogen (MMK-Stück) 22°, DN 400,
einschl. Verbindungs- und Dichtmaterial
liefern und betriebsfertig montieren
Menge: 4,000 Stck

**2.3.44 MMK-Stück DN 400/11°, Stm. reibschl.**
wie Pos. 2.3.42, jedoch
Doppelmuffenbogen (MMK-Stück) 11°, DN 400,
einschl. Verbindungs- und Dichtmaterial
liefern und betriebsfertig montieren
Menge: 3,000 Stck

**2.3.45 U-Stück DN 400, reibschl.**
Überschiebemuffenstück (U-Stück DN 400
für Druckrohraus duktielm Gusseisen für Trinkwasser nach DIN EN 545, mit DVGW-Zertifizierungszeichen,
mit reibschlüssiger Stopfbuchsenmuffenverbindung, einschließlich Dichtungen und Dicht-Halteringen aus EPDM, Gegenringen und Schrauben.
Verbindung Expresst Vi oder gleichwertig

Verbindung: '....................'

innen und außen GSK Epoxy Pulverbeschichtung
nach DIN EN 14901-1
einschl. Verbindungs- und Dichtmaterial
liefern und betriebsfertig montieren
Menge: 1,000 Stck

**2.3.46 PA-Stück DN 400, feststellbar**
Pass- und Ausbaustück (feststellbar) als starre
Rohrleitungsverbindung mit durchgehenden Gewindebolzen.
Flanschanschlussmaße nach DIN EN 1092-2,
Längenausgleich 25 mm,
Gehäuseteile aus Stahl (St 37-2), Dichtungen aus EPDM. EPDM Gummierung und Epoxy- Pulverbeschichtung
mit Hygienebescheinigung gemäß KTW - Empfehlungen und
DVGW - W 270.
Beschichtung : innen und außen Epoxy Pulverbeschichtung
nach DIN EN 14901
Baulänge : 400 mm
Ausführung : A
DN :  400
PN :  10

Fabrikat: Saint-Gobain PAM
Typ:  PAF-LF
oder gleichwertiger Art

Fabrikat: '....................'

Typ: '....................'

einschl. Verbindungs- und Dichtmaterial
liefern und betriebsfertig montieren
Menge: 3,000 Stck

**2.3.47 VB- FL-Stück DN 150/d 180 PE100, SDR 11**
DIN EN 12201 und DIN 8074/8075
Vorschweißbund mit Losflansch
SDR-Stufe 11, aus PE 100
DN 150/d 180 x 61,4
liefern und betriebsfertig montieren
Menge: 1,000 Stck

**2.3.48 E-Schweißmuffe d 180, SDR 11**
Sicherheitsfitting aus PE-HD zur Verbindung
Trinkwasserrohr aus PE-HD, SDR 11
mit freiliegenden, festverankerten Heizwendel  zur optimalen
Wärmeübertragung bei der Verschweißung:
- Verlegung ohne Haltevorrichtung möglich
- kurze Abkühlzeiten
- große Einstecktiefe
- extra breite Schweißzonen
- kalte Zonen an den Stirnseiten und in der Mitte zur Verhinderung von Schmelzaustritt
- Strichcode-Kennzeichnung zur vollautomatischen Verschweißung
- Sicherheitsschweißkontakte für feste und berührungssichere Verbindung zum Bauteil
- Verschweißung mit Sicherheitskleinspannung
- Temperaturkompension
- mit Vorwärmtechnik zur optimalen Spaltüberbrückung
- Schweißindikation zum visuellen Nachweis der
  erfolgten Schweißung mit DVGW-Registrierung

UB d 180

Fabrikat: '....................'

liefern und betriebsfertig montieren
Menge: 2,000 Stck

**2.3.49 E-Schweißmuffe d 63, SDR 11**
wie Pos. 2.3.48, jedoch
E-Schweißmuffe d 63

liefern und betriebsfertig montieren
Menge: 1,000 Stck

**2.3.50 E-MMW 45°, d 180**
wie Pos. 2.3.48, jedoch
Elektroschweißmuffenwinkel 45°, d 180

liefern und betriebsfertig montieren
Menge: 2,000 Stck

**2.3.51 E-MMW 45°, d 63**
wie Pos. 2.3.48, jedoch
Elektroschweißmuffenwinkel 45°, d 63

liefern und betriebsfertig montieren
Menge: 2,000 Stck

**2.3.52 Übergangsstück (MUN) PE-HD/Messing mit AG, d63/2"**
Übergangsstück (MUN) PE-HD/Messing
mit Außengewinde d 63 /2"
Fabrikat Friatec oder gleichwertig
bestehend aus PE-HD-Seite mit freiliegenden Heizwänden, große Einstecktiefe, breiter Schweißzone, Messingseite unlösbar und verdrehsicher in PE-HD verankert.

Angebotenes Fabrikat:

Hersteller/Typ: '....................'
Menge: 3,000 Stck

**2.3.53 Hinweisschilder DIN 4067, Form B**
Hinweisschilder für Trinkwasserleitungen
mit auswechselbarer Beschriftung, Farbe blau
gemäß DIN 4067, Form B

Fabrikat: '....................'

einschl. Aluminium-Kombiplatte, Zubehör und Befestigungsmaterial liefern und an Ständer aus AluminiumProfilrohr, Durchmesser 48 mm und montieren

HINWEIS:
Montage mehrerer Schilder an einem Rohrpfosten erforderlich
Menge: 7,000 Stck

**2.3.54 Hinweisschilder DIN 4067, Form B, Leitungseigentümer**
wie Pos. 2.3.53, Hinweisschilder für Trinkwasserleitungen
mit Beschriftung für TW-HL DN 400 mit Angabe Leitungseigentümer einschl. Zubehör und Befestigungs- material liefern und an Markierungspfosten m. Abplattung, Durchmesser 100 mm, montieren,
Kennzeichnung Trassenverlauf auf DB-Grundstück.
Menge: 6,000 Stck

**2.3.55 Hinweisschilder DIN 4066**
wie Pos. 2.3.53, jedoch
gemäß DIN 4066
liefern und betriebsfertig montieren
Menge: 2,000 Stck

**2.3.56 Pfosten für Hinweisschilder**
Rohrpfosten aus Aluminium-Profilrohr
für Hinweisschilder DIN 4066/68
mit Staberdanke und Kunststoffkappe
Durchmesser:  48 mm,
Länge:  bis 2,00 m,

Fabrikat: '....................'

einschließlich Befestigungsmittel für Hinweisschilder, wie Befestigungsspange und V2A-Schrauben etc., liefern und aufstellen, einschließlich aller anfallenden Erd- und Nebenarbeiten sowie Lieferung von Beton und Herstellung
eines Betonfundamentes ca. 25 x 25 x 40 cm je Pfosten.
Menge: 4,000 Stck

**2.3.57 Markierungspfosten m. Abplattung**
Makierungspfosten aus schlagfestem Kunststoff (ASA), durchgefärbt, oben abgeflacht,
für 1x Hinweisschild 140x200 mm,
mit Stab-Erdanker und Abdeckkappe,
Durchmesser 100 mm.
Länge: 2 m, Farbe: blau

Fabrikat: '....................'

einschl. Zubehör und Befestigungsmaterial liefern und
nach Anweisung setzen
Menge: 6,000 Stck

**2.3.58 Warn- und Trassenband Trinkwasser**
Farbe:  blau
Aufschrift:  Trinkwasser
mit Ortungseinlage liefern und ohne Unterbrechung entsprechend dem Rohrleitungsverlauf verlegen
Menge: 205,000 m

**2.3.59 Innendruckprüfung DN 400, PN 10**
nach DIN EN 805 und DVGW-W 400-2,
an Druckrohrleitungen für Wasser DN 400 aus GG
in Teillängen,
mit Ballreinigung im Beisein des AG,
einschl. Lieferung, Montage und Rückbau aller
erforderlichen Armaturen und Formstücke welche für die
fachgerechte Durchführung erforderlich sind, Wasser liefern
sowie schadlose Beseitigung ist Sache des AN ohne
gesonderte Vergütung.

Abgerechnet wird der jeweilige Leitungsabschnitt nur
einmal. Die Abnahme erfolgt durch den jeweiligen
Versorgungsträger. Von der beabsichtigten Durchführung
der Druckprüfung ist die Bauleitung spätestens zwei
Arbeitstage vorher in Kenntnis zu setzen.

Bei durchgeführten Druckprüfungen ohne rechtzeitige
Information des AG, behält sich der AG vor, diese auf
Kosten des AN zu wiederholen.
Treten infolge der Wiederholungsprüfung Verzögerungen
beim Bauablauf ein, so werden diese nicht für eine
Fristverlängerung anerkannt; ebenso können hieraus
keine Mehrforderungen abgeleitet werden.
Menge: 1232,000 m

**2.3.60 Spülen und Entkeimen DN 400**
der Trinkwasserleitungen DN 400,
abschnittsweise, nach DVGW-W 291,
Wasserprobe für bakteriologische Untersuchung
sowie Analyse durch Gesundheitsamt,
einschl. Lieferung, Montage und Rückbau aller erforderlichen
Armaturen und Formstücke welche für die fachgerechte
Durchführung erforderlich sind, Wasser liefern sowie schadlose Beseitigung ist Sache des AN.
Menge: 1232,000 m

**2.3.61 Widerlager Stahlträger**
Widerlager für Druckrohrleitungen,  Abzweig bis DN 400
aus Stahlträger für sofortige Wiederinbetriebnahme
der Druckrohrleitungen
Stahlträger: HEB (IPB) 100
Länge: 4,00 m
liefern und einbringen bis 3,5m Tiefe durch Pressen bzw Bohren, Rütteln nicht zulässig,
inkl. aller Nebenleistungen und Erschwernisse
Menge: 2,000 Stck

**2.3.62 Einbindung DN 400, KP A**
Zulage für Arbeitserschwernisse einschl. sämtlicher Nachtar-beits- und Wochenendzuschläge für Personal sowie damit verbundener Aufwendungen für Geräte und Stoffe für die Einbindung/ Anschluss der neuen Trinkwasserleitung DN 400 an den vorhandenen Leitungsbestand in Medewege, Anschluss an vorhandene Rohrleitung DN 400 GGG,
siehe Detailzeichnung KP A
Dimension: DN 400
Mateial:  GGG
Trennen der vorhandenen Altrohrleitung DN 400 GGG, Rückbau Altrohrleitung bis 2 m Länge einschl. aller Form- und Vetrbindungsstücke,
Anschlüsse für Neuanschluss vorbereiten bzw. nicht mehr benötigten Anschluss dicht verschließen,
Neuanschluss der Versorgungsleitung DN 400 GGG über GGG-Form-, Verbindungs- und Übergangsstücke sowie betriebsfertige Herstellung des neuen Knotenpunktes mit Einbau ASK DN 400,
einschl. aller Nebenarbeiten und Erschwernisse, wie z. B. der eventuellen Wasserhaltungsmaßnahmen,
Erdarbeiten werden gesondert vergütet,
Altmaterial wird Eigentum des AN und ist fachgerecht zu entsorgen, Entsorgungsnachweis ist beizubringen.
Menge: 1,000 Stck

**2.3.63 Einbindung DN 400, KP F**
Zulage für Arbeitserschwernisse einschl. sämtlicher Nachtar-beits- und Wochenendzuschläge für Personal sowie damit verbundener Aufwendungen für Geräte und Stoffe für die Einbindung/ Anschluss der neuen Trinkwasserleitung DN 400 an den vorhandenen Leitungsbestand in Gosewinkel, Anschluss an vorhandene Rohrleitung DN 400 GGG/Az
Ümbau Schieberkreuz DN 400/150/50 hinter vorhandener Bahnkreuzung, siehe Detailzeichnung KP F
Dimension: DN 400/150/50
Mateial:  GGG/Az/PE-HD/PE-HD
Trennen der vorhandenen Altrohrleitungen DN 400 GGG,
d 180 PE-HD und HAL DN 50 PE-HD,
Rückbau Altrohrleitungen bis jeweils ca. 2 m Länge einschl. aller Armaturen, Form- und Vetrbindungsstücke,
Anschlüsse für Neuanschluss vorbereiten bzw. nicht mehr benötigten Anschluss dicht verschließen,
Neuanschluss der Versorgungsleitung DN 400 GGG, d 1080 PE-HD und HAL d63 PE-HD über GGG- und PE-HD--Form-, Verbindungs- und Übergangsstücke sowie betriebsfertige Herstellung des neuen Knotenpunktes mit Einbau Schieberkreuz DN 400/150 mit OFH DN 80 und Umschlus HAL d63 PE-HD,
einschl. aller Nebenarbeiten und Erschwernisse, wie z. B. der eventuellen Wasserhaltungsmaßnahmen,
Erdarbeiten werden gesondert vergütet,
Altmaterial wird Eigentum des AN und ist fachgerecht zu entsorgen, Entsorgungsnachweis ist beizubringen.
Menge: 1,000 Stck

#### Titel 2.4 Rückbau, Stilllegung Altanlagen TWL

*Hinweis: Vorbemerkungen zur Zugänglichkeit Altbestandsleitung*
Die Leitungstrasse der Altleitung DN 400 bzw. der Doppelleitung 2x DN 300 verläuft größtenteil entlang des unbefestigtren Uferweges am Medewegwer See.
Der Ufewrweg ist unbefestigt und nicht für schwere Baufahrzeuge befahrbar.
In die nachstehenden Einheitleistungspreise sind sämliche zusätzlichen Aufwendungen und Ertschwernisse für den Einsatz leicher Baugeräte einzukalkulieren.

**2.4.1 Freischneiden Uferweg, Lichtraumprofil**
Fahrstreifen Uferweg, Grundfläche des Arbeitsraumes in Rohrleitungstrasse freischneiden und abräumen,
Herstellen Lichtraumprofil für befahrung durch leichtes Baugerät, das abgeräumte Material getrennt nach Stoffen auf dem Gelände laden, abfahren und entsorgen,
abgerechnet wird nach Länge der freigeräumten Weglänge
Menge: 100,000 m

**2.4.2 Zulage Hindernisbeseitigung**
Hindernisbeseitigung von Totholz, umgestürzte Baumstämme quer zum Uferweg, freischneiden und abräumen,
das abgeräumte Material getrennt nach Stoffen auf dem Gelände laden, abfahren und entsorgen,
Menge: 2,000 m3

**2.4.3 Baugrube Altbestand, T bis 1,75 m, vorw. Hb 3/4**
Boden der Gräben für Baugruben zum Rückbau von vorhandenen Erdeinbauarmaturen, Bauwerken
nach DIN 4124, DIN EN 1610 und ATV-A 139 profil- und gefällegerecht in erforderlicher Größe ausheben, mit Maschinen-, Handaushub,

Aushubtiefe:  bis 1,75 m
Aushubgrundfläche: i.M. 1,50 m x 1,50 m

Bodenverdrängung  100%
verdrängter Boden wird Eigentum des AN,
Boden laden, auf Bereitstellungsfläche des AN verbringen, zwischenlagern und zu Lasten des AN beseitigen einschl. aller Lade- und Förderarbeiten, Transporte sowie Nachweis und Dokumentation

Offene Wasserhaltung bis zu einer Pumpenleistung von 1m³/h je m Baugrube bei 5 m geodätischer Förderhöhe wird nicht gesondert vergütet. Einzurechnen sind die Kosten für das Vorhalten sämtlicher Geräte, für die Beseitigung des anfallenden Oberflächenwassers sowie aller Leistungen und Nebenleistungen.

vorwiegend Homogenbereich 3 über 4
(A,SE, SU über SU*/ST/TL),
- LAGA Einbauklasse Z1
- Abfallschlüssel 17 05 04
- EBV-Kategorie bis  BM/BG-F1

Abgerechnet wird je Schieberkreuz, Knotenpunkt
Menge: 3,000 Stck

**2.4.4 Abbruch Altrohrleitung DN 400 Az**
vorh. Altrohrleitung Trinkwasser in neuer Leitungstrasse,
Dimension: DN 400
Rohrmaterial: Az
einschl. der Rohrauflager und -bettung in vorh. Baugrube/ Rohrgraben im Zuge der Neuverlegung fachgerecht Leitung aufnehmen, in Teillängen, das abschnittsweise Trennen entsprechend Baufortschritt bzw. im Kreuzungsbereich ist einzukalkulieren,
im Baustellenbereich zwischenlagern und abtransportieren
Sohltiefe:  über 1,25 m bis 1,75 m
Altmaterial wird Eigentum des AN und ist fachgerecht zu entsorgen, Entsorgungsnachweis ist beizubringen
einschl. aller Nebenarbeiten und Erschwernisse wie z.B. für Erd- und Verbauarbeiten der Rohrgäben, Baugruben der Erdbaupositionen sowie aller Entsorgungsgebühren und- kosten.

HINWEIS:
Alle Arbeiten an AZ-Rohrleitungen sind nur von geschulten Personal unter Berücksichtigug der TRGS 519 auszuführen
Menge: 5,000 m

**2.4.5 Abbruch Altrohrleitung DN 400**
wie Pos. 2.4.4, jedoch
Rückbau vorh. Altrohrleitung Trinkwasser in neuer Leitungstrasse,
Dimension: DN 400
Rohrmaterial: GGG
Menge: 2,000 m

**2.4.6 Abbruch Altrohrleitung DN 300**
wie Pos. 2.4.4, jedoch
Rückbau vorh. Altrohrleitung Trinkwasser in neuer Leitungstrasse,
Dimension: DN 300
Rohrmaterial: St
Menge: 4,000 m

**2.4.7 Abbruch Altrohrleitung bis DN 150**
wie Pos. 2.4.4, jedoch
vorh. Altrohrleitung Trinkwasser in neuer Leitungstrasse,
Dimension: bis DN 150
Rohrmaterial: PE-HD
.
Menge: 4,000 m

**2.4.8 Demontage Absperrarmatur DN 400**
fachgerechter Rückbau, Demontage vorhandener Absperrarmatur DN 400 einschl. oberirdisches Zubehör, wie Straßenkappe, Trag- und Umrandungsplatte sowie Hinweisschilder und Rohrpfosten,
Anschlussflansch dicht verschließen.
Altmaterial wird Eigentum des AN und ist fachgerecht zu entsorgen, Entsorgungsnachweis ist beizubringen.
Menge: 3,000 Stck

**2.4.9 Demontage Absperrarmatur DN 300**
wie Pos. 2.4.7, jedoch
fachgerechter Rückbau, Demontage vorhandener Absperrarmatur DN 300 einschl. oberirdisches Zubehör
Menge: 2,000 Stck

**2.4.10 Demontage Absperrarmatur DN 150**
wie Pos. 2.4.7, jedoch
fachgerechter Rückbau, Demontage vorhandener Absperrarmatur bis DN 150 einschl. oberirdisches Zubehör
Menge: 3,000 Stck

**2.4.11 Demontage Einbaugranitur KOS**
wie Pos. 2.4.7, jedoch
fachgerechter Rückbau, Demontage vorhandener Erdeinbaugarnitur KOS einschl. oberirdisches Zubehör,
Absperrarmatur verbleibt im Boden
Menge: 4,000 Stck

**2.4.12 Demontage Formstücke, erdverlegt, aus Metall, DN 400**
Demontage vorhandener Form- und Verbindungsstücke, erdverlegt, DN 400
Material: GGG bzw. St
Altmaterial wird Eigentum des AN und ist fachgerecht zu entsorgen, Entsorgungsnachweis ist beizubringen
Menge: 4,000 Stck

**2.4.13 Demontage Formstücke, erdverlegt, aus Metall, DN 150-300**
Demontage vorhandener Form- und Verbindungsstücke, erdverlegt, DN 150-300
Material: GGG bzw. St
Altmaterial wird Eigentum des AN und ist fachgerecht zu entsorgen, Entsorgungsnachweis ist beizubringen
Menge: 6,000 Stck

**2.4.14 Demontage Formstücke, erdverlegt, aus Kunst.**
Demontage vorhandener Form- und Verbindungsstücke, erdverlegt, bis DN 150
Material: PVC-U bzw. PE
Altmaterial wird Eigentum des AN und ist fachgerecht zu entsorgen, Entsorgungsnachweis ist beizubringen
Menge: 6,000 Stck

**2.4.15 Abbruch Schachtbauwerk DN 1000, T bis 1,75 m, UT verbleibt**
Armaturenschacht DN 1000,
vorwiegend aus Betonfertigteilen, bestehend aus
Schachtrohr, Schachthals, Auflageringen und Schachtabdeckung fachgerecht abbrechen,
bis ca. 1,75 m unter Gelände,
Unterteil verbleibt im Boden
Abbruchgut wird Eigentum des AN und ist fachgerecht zu entsorgen, Entsorgungsnachweis ist beizubringen
einschl. aller Nebenarbeiten und Erschwernisse wie z.B. für Erd- und Verbauarbeiten, Entsorgungsgebühren und- kosten.
Menge: 1,000 Stck

**2.4.16 Rohrverschluss DN 400**
Rohranschlüsse aus Az-Rohr DN 400 mit geeigneten Formstücken dicht verschließen,
Ausführung nach Wahl des AN

gewählt: '....................'

Altmaterial wird Eigentum des AN und ist fachgerecht zu entsorgen, Entsorgungsnachweis ist beizubringen.

HINWEIS:
Alle Arbeiten an AZ-Rohrleitungen sind nur von geschulten Personal unter Berücksichtigug der TRGS 519 auszuführen
Menge: 5,000 Stck

**2.4.17 Rohrverschluss DN 300**
Rohranschlüsse aus St bzw. PE-HD-Rohr bis DN 150 mit geeigneten Formstücken dicht verschließen,
Ausführung nach Wahl des AN

gewählt: '....................'

Altmaterial wird Eigentum des AN und ist fachgerecht zu entsorgen, Entsorgungsnachweis ist beizubringen.
Menge: 1,000 Stck

**2.4.18 Rohrverschluss bis DN 150**
Rohranschlüsse aus St bzw. PE-HD-Rohr bis DN 150 mit geeigneten Formstücken dicht verschließen,
Ausführung nach Wahl des AN

gewählt: '....................'

Altmaterial wird Eigentum des AN und ist fachgerecht zu entsorgen, Entsorgungsnachweis ist beizubringen.
Menge: 2,000 Stck

**2.4.19 Zulage Einfüll- bzw. Entlüftunghsöffnung**
Herstellen Einfüll- bzw. Entlüftungsöffnungen für Verdämmern Altrohrleitung, Zulage für Rohrverschluss DN 300 - DN 400
Menge: 2,000 Stck

**2.4.20 Verdämmern bis DN 400**
Verdämmern von Rohrleitungen bis DN 400,
Az- bzw. Stahlrohre,
mittels geeigneten Dämmermaterial,
Porenleichtbeton, Druckfestigkeit mind. 1 N/m²,
Zugang durch Baugrube,
Tiefe unter Gelände: 1,2 bis 1,75 m,
einschließlich aller Nebenarbeiten, Erschwernisse und Dokumentation, Verfüllprotokolle nach DVGW-W 307,
Nachweis Prüfwürfel mind. 1 N/mm²
Menge: 20,000 m

**2.4.21 Füllmaterial liefern**
Füllmaterial für Verfüllung Baugruben der abgebrochenen Schachtbauwerke und Abschlüsse mit vom AN zu liefernden Stoffen
Stoff:  tragfähiger, nichtbindiger Boden,
  Bodenklasse 3, Verdichtbarkeitsgruppe V1
Verdichten, nach den ZTV-Bedingungen und Richtlinien für
Aufgrabungen in Verkehrsflächen (ZTVA-StB)
liefern und lagenweise fachgerecht einbauen
nur auf Anweisung des AG
Menge: 10,000 m3

**2.4.22 Nachverdichten von Flächen**
vorhandene Bodenklasse 3
gemäß ZTVE-StB 12
geforderter Verdichtungsgrad: DPR 100%
  EV2 > 45 MN/m²
Menge: 20,000 m2

### Bereich 3 HDD-Bohrung Trinkwasser

*Hinweis: Vorbemerkungen HDD-Technik*
Die Fachaufsicht während der Arbeiten hat nur durch geschultes Personal für Type B  Bohranlagen größer 40 t Zug/ Schubkraft nach DVGW-GW 321 GN 2B zu erfolgen. Der Nachweis über die Fachaufsicht ist mit dem Angebot vorzulegen.

Die eingesetzte Bohremulsion muss für den Einsatz in der Trinkwasserschutzzone II geeignet sein. Ein entsprechender Nachweis ist vor Baubeginn beizubringen.

Für die Durchführung der Horizontalspülbohrung ist eine Großbohranlage mit Bohrspülmischanlage und Bentonit-Recycling-Anlage einzusetzen. Die Großbohranlage muss in der Lage sein mind. 530 m Druckrohrleitung DN 400 GGG TIS-K ZMU unter den vorhandenen geotechnischen Bedingungen in einer Bohrlänge ohne Zwischenbaugruben zu verlegen.

Auf Grund der zu erwartenden Schubkräfte und Dreh-momente bei Verlegung der Dükerleitung ist eine HDD-Großbohranlage mit einer min. Zug-/ Schubkraft von 80 t einzusetzen. Für die Bohrkopfortung und -steuerung ist auf Grund der Unzugänglichkeit des Geländes zwischen der Start- und Zielbaugrube ein Wire-Line-System mit Präzisions-navigation über Kreiselkompass (Gyro) einzusetzen.

Für die Projektausführung vorgesehene Bohr- und Messtechnik: (vom Bieter bei Angebotsabgabe anzugeben)

·  Bohrgerätehersteller/-typ:

´....................´

·  Baujahr:

´....................´

·  Abmessungen des Bohrgerätes: L x B x H [m]:

´....................´

·  Gewicht [to]:

´....................´

·  Max. Zugkraft [kN]:

´....................´

·  Max. Druckkraft [kN]:

´....................´

·  Max. Drehmoment [Nm]:

´....................´

·  Messverfahren für Bohrlochvermessung über Wire-Line-
  Verfahren mit elektromagn. Präzisionsnavigation durch
  Kreiselkompass:

´....................´

·  Kapazität der vorgesehenen Hochdruckpumpe,
max. Betriebsdruck bei max. Pumpvolumen [ l/min], [bar]:

´....................´

·  Spülungsmischanlagenhersteller/-typ:

´....................´

·  Max. Durchsatz der Spülungsmischanlage [m³/min]:

´....................´

·  Recyclinganlagenhersteller/-typ:

´....................´

·  Max. Durchsatz Recyclinganlage mit Feststoffanteil
  [m³/min];[%]:

´....................´

#### Titel 3.1 Baustelleneinrichtung

**3.1.1 Baustelleneinrichtung HDD-Technik**
*** Pauschalposition
Baustelle für HDD-Verfahren einrichten, hierzu alle Geräte, Maschinen, Aggregate, Werkzeuge, Materialien und sonstige Betriebsmittel (ggf. auch Rollenböcke), die zur Durchführung der Horizontalbohrung erforderlich sind, bereitstellen, zur Baustelle transportieren und betriebsfertig aufstellen, einschl. aller dafür erforderlichen Arbeiten, Transporte, An- und Abreise des Personals einschl. Vorhalten der Gerätschaften. Vorhalten von Kommunikations-mitteln für den direkten Informationsaustausch zwischen Bohrgeräteführer und Mitarbeitern auf dem Bohrplatz und auf der Rohrbauseite/am Austrittspunkt der Bohrung (z.B. Funkgeräte). Mit zu berücksichtigen ist die Arbeitsstättenverordnung mit Hinsicht auf die Gestellung von Sanitär- und WC-Einheiten sowie die Einhaltung der relevanten Vorschriften des Arbeits- und Gesundheitsschutzes.
Die Baustelleneinrichtung beinhaltet den Bau und Rückbau
eines Oberbogens, wenn erforderlich.
Baustelle nach Durchführung der Horizontalbohrarbeiten
räumen einschl. aller dafür erforderlichen und notwendigen
Arbeiten und Transporte. Von der BE verwendete Flächen sind in Abstimmung mit dem AG bzw. dem Eigentümer der
Fläche wieder in den vor der Durchführung der Arbeiten vorgefundenen bzw. planmäßigen Zustand zu versetzen.
Alle Materialien, Werkzeuge und Container
sind zu entfernen. Abfälle sind gem. den gültigen Vorschriften zu beseitigen.

HINWEIS:
Im Baustellenbereich ist keine Möglichkeit für den Anschluss einer Baustromversorgung und Beleuchtung der Baustelle, Baustellenzufahrt sowie Stromversorgung von Geräte und Maschinen über das öffentliche Netz vorhanden.
Die Baustellenzufahrt ist nur von Groß Medewege aus über eine unbefestigten Wirtschaftsweg parallel zur Bahnstrecke 6441 Schwerin  -Bad Kleinen möglich. Als Wendemöglichkeit für Transporte kann nur der Bereich der geplanten Baustelleneinrichtung Rigside, Fläche 1.1, genutzt werden. Eine darüberhinaus- gehende weitere Nutzung der Wiesen- und Weideflächen ist nicht gestattet.
Menge: 1,000 psch

**3.1.2 Baustellensicherung, Bauzaun**
Sichern der Baustelle und aller zugehörigen Baustellenteile entsprechend RSA und ZTV-SA in ihrer jeweils aktuellen Fassung.
Aufstellen, Vorhalten, ständig Unterhalten, ggf. Umsetzen und
Abbauen der erforderlichen Hinweiszeichen, Schutz- u. Sicherheitseinrichtungen, Bauzäune u.d.gl. nach
den Vorschriften der StVO und VBG,  der hierfür benötigten
Geräte einschl. der Betriebskosten für die gesamte Bauzeit
bis zur Verkehrsfreigabe, einschl. aller Auslagen und
Gebühren.
Menge: 300,000 m

#### Titel 3.2 Erd- und Wiederherstellungsarbeiten

**3.2.1 Oberboden, Geländeprofilierung, Abtrag**
Gelände für Stellfläche HDD-Bohrtechnik profilieren durch Oberbodenabtrag, Oberboden mit Grasnarbe i.M. 0,40 cm dick von Grünflächen,
Oberboden getrennt von anderen Ertdaushub fachgerecht abtragen, getrennt von anderen Bodenaushub seitlich dewr Baustelleneinrichtung zwischnelagern, Wiedereinbringung wird gesondert abgerechnet.
für Baustelleneinrichtung HDD-Bohrechnik, Rigsite
Schutz der angrenzenden Flächen für Lagerung Erdaushub,
abgerechnet wird nach Abtragsprofil.
Menge: 762,000 m3

**3.2.2 Einrichten, Vorhalten, Räumen Stellfläche HDD-Technik, Rigsite**
Aufbauen, Vorhalten, Warten und Unterhalten sowie Räumen einer Stellfläche für die HDD-Bohrtechnik während der Dauer der Rohrvortriebsarbeiten, für Rigsite
mit nachstehend einzukalkulierenden Leistungen
- Schutz der vorhandenen Oberflächen einschl. Verbesserung
  Tragfähigkeit Untergrund durch Verbundmatte als Kombiprodukt bestehend aus biaxialgestreckten formstabilen,
  knotenfreien, monolistischen Geogitter, thermisch
  verbunden  mit einem mechanisch verfestigten Trenn- und
  Filtervliesstoff der Textilrobustheitsklasse 3,
- Lieferung und Einbau Schottertragschicht d ca. 25 cm,
- Lieferung und Einbau Betonfahrspurplatten d ca.15 cm,
  Fugen einschlämmen
Rekultivierungsarbeiten der in Anspruch genommenen Vegatations- und Ackerflächen werden gesonder vergütet.
Menge: 1080,000 m2

**3.2.3 Einrichten, Vorhalten, Räumen Stellfläche HDD-Technik, Pipesite**
wie Pos. Aufbauen, Vorhalten, Warten und Unterhalten sowie Räumen einer Stellfläche für die HDD-Bohrtechnik während der Dauer der Rohrvortriebsarbeiten, für Pipesite
mit nachstehend einzukalkulierenden Leistungen
- Schutz der vorhandenen Oberflächen durch Geotextilbahnen
- Lieferung und Einbau Schottertragschicht d ca. 25 cm,
- Lieferung und Einbau Betonfahrspurplatten d ca.15 cm,
  Fugen einschlämmen
Rekultivierungsarbeiten der in Anspruch genommenen Vegatations- und Ackerflächen werden gesonder vergütet.
Menge: 330,000 m2

**3.2.4 Eintrittsbaugrube**
Offene Baugrube als Eintrittsgrube, für die
Horizontalbohrung herstellen und beseitigen, einschl.
Vorhaltung der für die Bohrung erforderlichen
Zusatzteile,
für Rohr DN 400 GGG ZMU
Einbautiefenbereich über 1,25 m bis 3,00 m,

Abmessungen nach Wahl des AN (LxBxT):

gewählte Abmessung: '....................'

Plattenverbau Fa. Krings, Typ KS 60
oder gleichwertiger Art:

gewählter Verbau: '....................'

Bemessungswasserstand für Baubehelfe gemäß
Gutachten. Es sind einzurechnen: Verbau gemäß
DIN 4124, wenn erforderlich, einbringen. Wenn
Geltungsbereich der DIN 4124 verlassen, Verbau
nach statischen Erfordernissen einbringen, vorhalten
und beseitigen,
Boden ausheben, Baugrubensohle einplanieren und verdichten, Boden laden, innerhalb der Baustelle transportieren, lagern und wieder einbauen

vorwiegend Homogenbereich 3  (A,SE, SU),
- LAGA Einbauklasse Z1.2
- Abfallschlüssel 17 05 04
- EBV-Kategorie bis  BM/BG-F1
Menge: 1,000 Stck

**3.2.5 Austrittsbaugrube**
Offene Baugrube als Eintrittsgrube, für die
Horizontalbohrung herstellen und beseitigen, einschl.
Vorhaltung der für die Bohrung erforderlichen
Zusatzteile,
für Rohr DN 250 GGG ZMU
Einbautiefenbereich über 1,25 m bis 3,00 m,

Abmessungen nach Wahl des AN (LxBxT):

gewählte Abmessung: '....................'

Plattenverbau Fa. Krings, Typ KS 60
oder gleichwertiger Art:

gewählter Verbau: '....................'

Bemessungswasserstand für Baubehelfe gemäß
Gutachten. Es sind einzurechnen: Verbau gemäß
DIN 4124, wenn erforderlich, einbringen. Wenn
Geltungsbereich der DIN 4124 verlassen, Verbau
nach statischen Erfordernissen einbringen, vorhalten
und beseitigen,
Boden ausheben, Baugrubensohle einplanieren und verdichten, Boden laden, innerhalb der Baustelle transportieren, lagern und wieder einbauen

vorwiegend Homogenbereich 3 über 4
(A,SE, SU über SU*/ST/TL),
- LAGA Einbauklasse Z1
- Abfallschlüssel 17 05 04
- EBV-Kategorie bis  BM/BG-F1
Menge: 1,000 Stck

**3.2.6 Widerlager HDD-Bohranlage**
Widerlager zur Krafteinbringung in das Erdreich für HDD-Bohrgerät herstellen durch dreireihige Spundwand und Verbindung mit Bohranlage, Spundwandanordnung und -dimensionierung nach Wahl des AN in Abhängigkeit der einzusetzenden HDD-Technik.
Menge: 1,000 Psch

**3.2.7 Geländeprofilierung, Auftrag**
Gelände für Stellfläche HDD-Bohrtechnik profilieren durch Oberbodenauftrag, seitliche Lagerung Oberboden mit Grasnarbe,
Oberboden mit Grasnarbe i.M. 0,40 cm dick wiedereinbrinmgen auf Grünflächen
für Baustelleneinrichtung HDD-Bohrechnik, Rigsite,
abgerechnet wird nach Auftragsprofil..
Menge: 762,000 m3

**3.2.8 Rekultivierungsarbeiten Vegetation**
Rekultivierungsarbeiten der in Anspruch genommenen Grün- und Vegetationsflächen, Beseitigung von Fahrspuren,
glatt harken sowie Rasenansaat entsprechend Forderung des
Pächters/Eigentümers fachgerecht ansäen und einwalzen,
Rasen ca. 3 Wochen je nach Witterung ausreichend bewässern bis zum Auflaufen.
Überschussboden sowie Steine und sonstiger Unrat wird
Eigentum des AN und ist fachgerecht zu entsorgen,
Entsorgungsnachweis ist beizubringen
Menge: 1410,000 m2

#### Titel 3.3 Rohrvortriebsarbeiten

**3.3.1 Pilotbohrung**
Herstellen einer Pilotbohrung zwischen Ein- und Austritts-punkt nach den in der Baubeschreibung und den Plan-unterlagen genannten Maßangaben in einer Länge ohne Zwischenbaugruben.
Längenangabe = gestreckte Bohrlänge

Muss das Bohrloch während der Pilotbohrung
aufgegeben werden, so ist es mit geeignetem Material zu
verfüllen. Die Druckfestigkeit des Verfüllmaterials soll
nach 28 Tagen min. 1 N/mm² erreichen. Ein Nachweis über das Verfüllen und die erzielte Endfestigkeit ist zu erbringen.
Eine baugrundbedingte Fehlbohrung ist im Titel. 3.4 zu bepreisen.

Angabe des Bieters zum Verfüllmaterial:

'....................'

Die Pilotbohrung ist mit einer Genauigkeit gem.
DVGW GW 321 durchzuführen.
Als Bohrlochvermessungssystem ist ein
Wire-Line-Verfahren mit elektromagnetischer Präzisionsnavigation über Kreiselkompass einzusetzen.

Führen von Vortriebsprotokollen mit nachstehenden
Informationen:
- Datum, Uhrzeit des Bohrvorganges bei der Pilotbohrung, dem Aufweiten und dem Rohreinzug
- Aufzeichnung der Vortriebs- bzw.
  Zugkräfte und des Drehmomentes
- Aufzeichnung der horizontalen
  und vertikalen Abweichungen, dabei sind die Maximalwerte hervorzuheben und
- Aufzeichnung des Druckes und der
  Durchflussmenge des Spülmittels
.
geplanter Bohrkanal vorwiegend in
Bodenklasse DIN 18300: HB 3 (Schicht 6; SU, SU*)  bzw.
  HB 4 (Schicht 7; UL)

Bodenklasse DIN 18319: wechselnd,
  überwiegend LNE 2 und
  teilweise  LBM 2
Details siehe Baugrundgutachten Anlage 8, GIG mbH
Menge: 530,000 m

**3.3.2 Aufweitbohrung**
Aufweiten des Bohrloches zum Einzug des Produktrohrs
DN 400 GGG/ZMU TIS-K,
Schaft: OD 439 mm
Muffe: OD 520 mm zzgl. Gummimanschette und Blechkonus
Art der Bohrlochaufweitung und Anzahl der Aufweitgänge nach Wahl des Bieters, bzw. den projektspeziefischen
Erfordernissen,

gewählt, Anzahl Aufweitvorgänge: '....................' Stck.

gewählt, Aufweitung:  : '....................' mm

Die eingesetzte Bohrspülung ist während aller Aufweitphasen in der Eintritts- und Zielgrube kontrolliert aufzufangen und abzupumpen. Während des Aufweitens ist sicherzustellen,
dass das Bohrloch zum Ende der Aufweitarbeiten sauber,
frei von gelösten Feststoffen ist.
Das Aufweiten hat mit einem großen, vom Auftraggeber
definierten Überschnitt zu erfolgen, der zu dokumentieren ist, Aufweitung auf mind. 494 mm. Die spätere gewünschte Auflockerungswirkung des Erdreiches um den Filterstrang ist dabei zu berücksichtigen.
Eine permanente durchgehende Verbindung zwischen Ein- und Austrittsgrube mittels Pilotbohrgestänges
ist während aller Aufweitvorgänge sicher zu stellen.

Führen von Vortriebsprotokollen mit nachstehenden
Informationen:
- Datum, Uhrzeit des Bohrvorganges bei der Pilotbohrung, dem Aufweiten und dem Rohreinzug
- Aufzeichnung der Vortriebs- bzw.
  Zugkräfte und des Drehmomentes
- Aufzeichnung der horizontalen
  und vertikalen Abweichungen, dabei sind die Maximalwerte hervorzuheben und
- Aufzeichnung des Druckes und der
  Durchflussmenge des Spülmittels

geplanter Bohrkanal vorwiegend in
Bodenklasse DIN 18300: HB 3 (Schicht 6; SU, SU*)  bzw.
  HB 4 (Schicht 7; UL)

Bodenklasse DIN 18319: wechselnd,
  überwiegend LNE 2 und
  teilweise  LBM 2
Details siehe Baugrundgutachten Anlage 8, GIG mbH
Menge: 530,000 m

**3.3.3 Einziehen Produktrohr**
Liefern und Bereitstellen von geeigneten Zugköpfen
und Innenzugköpfen, Ankopplungen eines Schutzrohres
bzw. Gitterschutzrohres und eines innenliegenden
Produktrohrstranges (bestehend aus geschlossenen
Zuleitungen / Anbindeleitungen und Filterstrangelementen) an die Einziehgarnitur und Einziehen des Produktrohres/ Rohrbündels.
Eine ggf. erforderliche Ballastierung des Produktrohrs/ Produktrohrbündels ist mit einzurechnen.
Die eingesetzte spezielle Bohrspülung ist während
des Einziehens in der Eintritts- und Zielgrube kontrolliert
aufzufangen und abzupumpen.
Die Zugkraft beim Einzug muss über eine Zugkraftmess-vorrichtung am Zugkopf dokumentiert werden.
Die Ordnungsgemäße Entsorgung der nach dem Einzug des
Produktrohres verbleibenden Bohrspülung sowie des angefallenen Abwurfes von der Separier/- Recyclinganlage
sowie die Nachweis einer fachgerechten Entsorgung
ist in diese Position einzurechen.

geplanter Bohrkanal vorwiegend in
Bodenklasse DIN 18300: HB 3 (Schicht 6; SU, SU*)  bzw.
  HB 4 (Schicht 7; UL)

Bodenklasse DIN 18319: wechselnd,
  überwiegend LNE 2 und
  teilweise  LBM 2
Details siehe Baugrundgutachten Anlage 8, GIG mbH
Menge: 530,000 m

**3.3.4 Bohrspülung**
Liefern, Anmischen, ggf. Recyceln und permanentes
Überprüfen der Bohrspülung, u.U. auch durch Zugabe von Additiven.
Materialdatenblatt zur Bohrspülung ist dem Angebot
beizufügen.
Materialdatenblatt zu Additiven sind dem Angebot
beizufügen.
Der tägliche Verbrauch an Spülungsrohstoffen und
Additiven ist in den Bautagesberichten zu dokumentieren, gleiches gilt für die Summe des dazu verbrauchten Anmischwassers.
Der Einsatz von Additiven bedarf der vorherigen
Zustimmung durch den Bauherren bzw. dessen
Vertreter.

Spezifikation des Unternehmers zur Bohrspülung:

Typ/Name: '....................'

Mischungsverhältnisse:
Spülung [kg/m³ Wasser] '....................'

Additiv 1 [kg/m³ Spülung]: '....................'

Additiv 2 [kg/m³ Spülung]: '....................'

Additiv 3 [kg/m³ Spülung]: '....................'

Vorges. Summe Spülungsrohmaterial [to] '....................'.
Menge: 880,000 m3

**3.3.5 Entsorgung Bohrlochemulsion**
Fachgerechte Entsorgung der Bohrspülemulsion entsprechend Vorgaben des Kreislaufwirtschafts- und Abfallgesetzes einschl. der erforderlichen Transportkosten, Deponie- u. Entsorgungs-/Recyclingkosten und -gebühren,
Mehraufwand für Entsorgung von ungewollt ausgetretenen Bohrspülungen infolge Ausbläser entlang der Bohrstrecke einschl. des damit verbundenen Mehrverbraucha an Bohrspülemulsion sind einzukalkulieren,
abgerechnet wird nach Länge der HDD-Bohrung
Menge: 880,000 m3

**3.3.6 Zulage Mud-Motor**
Zulage für Einsatz eines Mud-Motors für die Pilotbohrung Pos. 3.3.1 einschl. aller Zwischen- und Anschlussstücke sowie Zubehöhr, abgerechnet wird der Mehraufwand
Menge: 530,000 m

#### Titel 3.4 Sonstiges

**3.4.1 Wasserversorgung HDD-Bohranlage**
Aufbauen, Vorhalten, Instandhalten, Betreiben und Abbauen einer Wasserversorgungsanlage für die Sicherstellung der Wasserversorgung der Bohrspülanlage in enger Zusammenarbeit mit dem AG während der Dauer der HDD-Bohrung
Hierzu ist eine Wasserversorgungsleitung DN 80, d 90 x 8,2 PE-HD an die vorhandene, perspektivisch stillzulegende, Trinkwasserleitung DN 400 GGG anzuschließen,
Anschluss über Doppelanbohrschelle mit Flanschabgang wird gesondert vergütet und, bis zum Standort der Bohranlage oberirdisch verlegen einschl. Sicherung der Wasserversorgungsleitung gegen äußere Einflüsse und Einwirkungen.
Alle erforderlichen Erd-, Oberflächen und Wiederherstellungs-arbeiten einschl. der unbefestigten Oberflächen für die Verlegung und dem Wiederausbau der Wasserversorgungs-leitung sowie Erschwernisse, Gestellung und Betrieb der erforderlichen Übergangsstücke einschl. Anschluss an vorhandene Versorgungsleitung sind einzukalkulieren.
Abgerechnet wird nach Länge der Wasserversorgungsleitung, Material wird gesondert vergütet.
Menge: 50,000 m

**3.4.2 Doppelbügel-Anbohrschelle mit Flansch DN 80 und HA**
Doppelbügel-Anbohrschelle mit Flanschabgang und Hilfsabsperrung, geeignet für kurzzeitige oder dauerhafte Absperrung des Durchgangs, Flansch nach EN 1092-2, für die Montage auf Guss-, Stahl- und AZ-Rohre DN 150 - DN 500, Anpassung an das Hauptrohr erfolgt mit Haltebügeln (Zubehör) und Satteldichtung für Doppelbügelschellen (Zubehör), Absperrung durch eine Steckscheibe (Zubehör) aus nichtrostendem Stahl, vollkommen freier Durchgang, Steckscheibe in geöffnetem Zustand vollständig ausserhalb des Durchflussmediums,
Prüfgrundlagen: Trinkwasser: EN 12266-1, Gas: DIN 3230-5.
Material: GJS-400, Korrosionsschutz durch Epoxidharz-Pulverbeschichtung innen und außen gemäß Gütesicherung RAL-GZ 662 der Gütegemeinschaft Schwerer Korrosionsschutz - GSK unter Berücksichtigung der DIN 3476 (P) und DIN 30677-2 (Schichtdicke: min. 0,25 mm, Porenfreiheit bei 3 kV, Haftung innen und außen min. 12 N/mm² nach Heißwasserlagerung, Nachweis der Trinkwassertauglichkeit, Fremdüberwachung durch neutrales Prüfinstitut)
Dichtungen: EPDM gemäß DVGW W 270 und KTW für Wasser

Medium: Trinkwasser
Max. Betriebsdruck: 16 bar
Flansch: DN 80
Max. Bohrungsdurchmesser: 75 mm
Hauptrohr: DN 400 GGG

einschl. 2x Haltebügel, 1x Satteldichtung für Doppelbügelschellen sowie Steckscheibe liefern und fachgerecht einschl. Anbohrung d 75 mm an GGG-Rohr DN 400 betriebsfertig herstellen.
Menge: 1,000 Stck

**3.4.3 Druckrohre d 90 PE-HD SDR 11, WV HDD-Bohranlage**
Druckrohre für Wasserleitung nach DIN 8074/8075
aus PE-HD, SDR-Stufe 11
DN 80 (d 90x 8,2 PE-HD)
als Ringbund liefern und als Wasserversorgungsleitung für die Bohranlage verlegen, Rohrleitung über die Bauzeit schützen und nach Beendigung der Bohrarbeiten vollständig zurück bauen. Einzzukalkulieren sind alle Rohrverbindungen einschl.der erforderlichen Form- Verbindungs- und Übergangsstücke im Bereich des Anschlusspunkte Pumpenanlage und Bohranalge, Rohrverbindungen nach Wahl des AN, Anschluss erfolgt an vorhandenen Flanschabgang DN 80,
Elektroschweißmuffenverbindung bzw. Klemmverschraubung.
Abgerechnet wird nach Länge der Rohrleitung, Formstücke werden übermessen.
Menge: 50,000 m

**3.4.4 Dokumentation Rohrvortriebsarbeiten**
Übergabe von Bohrprotokollen, Profildarstellungen,
Vermessungsunterlagen, Zugkraftprotokolle
Menge: 1,000 Psch

**3.4.5 Spülungsingenieur**
einschließlich An- und Abreise, Unterkunft
Menge: 20,000 d

**3.4.6 Aufgabe Pilotbohrung, 20 %**
Aufgabe Pilotbohrung, einschließlich Verfüllen
des Bohrloches nach Spezifikationen des AG/zuständigen
Betreibers/Behörde/n und Ausbau/ Zurückziehen des Bohrstrangs nach 20 %/m der vorgesehenen
Streckenlänge
Menge: 105,000 m

**3.4.7 Aufgabe Pilotbohrung, 40 %**
Aufgabe Pilotbohrung, einschließlich Verfüllen
des Bohrloches nach Spezifikationen des AG/zuständigen
Betreibers/Behörde/n und Ausbau/ Zurückziehen des Bohrstrangs nach 40 %/m der vorgesehenen
Streckenlänge
Menge: 210,000 m

**3.4.8 Aufgabe Pilotbohrung, 80 %**
Aufgabe Pilotbohrung, einschließlich Verfüllen
des Bohrloches nach Spezifikationen des AG/zuständigen
Betreibers/Behörde/n und Ausbau/ Zurückziehen des Bohrstrangs nach 80 %/m der vorgesehenen
Streckenlänge
Menge: 420,000 m

**3.4.9 Aufgabe Aufweiten, 20%**
Aufgabe aufgeweitetes Bohrloch, einschließlich Verfüllen des Bohrloches nach Spezifikationen des AG/zuständigen
Betreibers/Behörde/n und Ausbau/ Zurückziehen des
Bohrstrangs nach 20%/m der vorgesehenen
Aufweitarbeiten.
Menge: 105,000 m

**3.4.10 Aufgabe Aufweiten, 40%**
Aufgabe aufgeweitetes Bohrloch, einschließlich Verfüllen des Bohrloches nach Spezifikationen des AG/zuständigen
Betreibers/Behörde/n und Ausbau/ Zurückziehen des
Bohrstrangs nach 40%/m der vorgesehenen
Aufweitarbeiten.
Menge: 210,000 m

**3.4.11 Aufgabe Aufweiten, 80%**
Aufgabe aufgeweitetes Bohrloch, einschließlich Verfüllen des Bohrloches nach Spezifikationen des AG/zuständigen
Betreibers/Behörde/n und Ausbau/ Zurückziehen des
Bohrstrangs nach 80%/m der vorgesehenen
Aufweitarbeiten.
Menge: 420,000 m

**3.4.12 Baugrube Hindernisbeseitigung**
Baugrube zur Hindernisbeseitigung herstellen, vorhalten und beseitigen, bei Erliegen des Rohrvortriebs
Baugrubentiefe über 1,75 bis 3,00 m,
Grundfläche über 5,00 bis 7,50 m²,

Es ist einzurechnen:
Einbringen, Vorhalten und Beseitigen des Verbaus einschl. dichtem Anschluss an die Vortriebsrohre bzw. -maschine, Bodenaushub einschl. sämtlicher Transporte, befestigte Ober-flächen werden gesondert vergütet, zwischen lagern, Verfüllen und Verdichten, Abfahren des zum Wiedereinbau nicht geeig-neten Bodens, Liefern von Füllboden wird gesondert vergütet, Einbau von Füllboden, Beseitigen bzw. der Abbruch des Hindernisses,
Stillstandzeiten des Rohrvortriebs ab Antreffen des Hinder-nisses werden gesondert vergütet.
Menge: 1,000 Stck

**3.4.13 Bergung Vortriebskopf**
wie Pos. B 3.4.12, jedoch
für Bergung des Spülkopfes bei unüberwindlichen Hindernis-sen deren Beseitigung nicht möglich ist bzw. bei Abriss des Bohrkopfes
Menge: 1,000 Stck

**3.4.14 Stillstandszeiten Spülbohranlage**
Vergütung für Stillstandszeiten der Horizontalspülbohranlage, die nicht auf das Verschulden des AN zurückzuführen sind.
Abgerechnet wird nach tatsächlicher Stillstandszeit
jedoch nicht mehr als 8 h/d.
Die vergütete Dauer beträgt nicht länger als zwei
zusammenhängende Tage.
Menge: 16,000 h
